# Ausbau St 2222 mit Linksabbiegespur
Angebotsaufforderung (GAEB 90, DA83)
Eröffnung: 13.08.26 00:00
Währung: EUR
Auftraggeber: Bundesrepublik Deutschland vertreten durch

## Zusätzlicher Text
Die Titel 01 Baustelleneinrichtung und Verkehrssicherung für alle
Abschnitte gelten für die gesamte Baumaßnahme und damit für sämtliche
nachfolgenden LV-Abschnitte, Bauabschnitte, Leistungsbereiche und
Kostenträger.
Die in diesen Titeln beschriebenen Leistungen sind vom Auftragnehmer so
zu kalkulieren, dass sie den gesamten erforderlichen Leistungsumfang der
Maßnahme abdecken. Hierzu gehören insbesondere das Einrichten,
Vorhalten, Unterhalten, Anpassen und Räumen der Baustelle sowie die
erforderlichen bauzeitlichen Verkehrssicherungsmaßnahmen, soweit diese
nicht in einzelnen Positionen ausdrücklich anders geregelt sind.
Die Positionen des Leistungsverzeichnisses sind grundsätzlich den
jeweiligen LV-Abschnitten zugeordnet. Soweit eine Leistung ihrem
technischen Inhalt nach auch in einem anderen Bauabschnitt erforderlich
wird und hierfür dort keine gesonderte Position vorgesehen ist, kann die
entsprechende Position aus einem anderen LV-Abschnitt für die
Ausführung, Aufmaßführung und Abrechnung herangezogen werden.
Voraussetzung ist, dass die auszuführende Leistung dem Positionsinhalt
nach gleichartig ist und keine abweichenden technischen Anforderungen,
Ausführungsbedingungen oder Abrechnungsregeln entgegenstehen.
Dies gilt insbesondere für gleichartige Leistungen, die
abschnittsübergreifend im nördlichen und südlichen Bauabschnitt anfallen
können, z. B. kleinere Abbruch-, Anpassungs-, Erd-, Entwässerungs-,
Asphalt-, Pflaster-, Sicherungs- oder Wiederherstellungsleistungen.
Eine abschnittsübergreifende Verwendung von Positionen begründet keinen
Anspruch auf eine gesonderte Vergütung oder auf Änderung der
Einheitspreise, sofern die Leistung dem beschriebenen Positionsinhalt
entspricht und unter vergleichbaren Ausführungsbedingungen erbracht
wird.
Die Aufmaß- und Abrechnungserfassung hat dennoch getrennt nach
Bauabschnitten und Kostenträgern zu erfolgen. Der Auftragnehmer hat die
Leistungen so zu dokumentieren, dass eine eindeutige Zuordnung zu den
jeweiligen Abrechnungsabschnitten und Kostenträgern möglich ist.

## EO 707 - St 2222 mit LAS
Datum: 29.07.26

### Abschnitt 01 Baustelleneinrichtung und Verkehrssicherung für alle Abschnitte

#### Titel 01.01 Baustelleneinr., Baubegl.Leistungen - LB101A19.LB

*Hinweis*
Die anteilsmäßige Vergütung für Baustellengemeinkosten
wie Baustelle einrichten und räumen, Höhenfestpunkt und
Vermessungsarbeiten für die einzelnen Orte erfolgt nach
Angabe der Bauleitung des AG.

Die Baustelleneinrichtung wird wie folgt vergütet:

50 % der Pauschale nach erfolgter Einrichtung
51-100 % der Pauschale mit dem Baufortschritt

Die Baustellenräumung wird wie folgt vergütet:

100 % der Pauschale nach Räumung und Wiederherstellung
der benutzten Flächen in den ursprünglichen Zustand.

Die folgenden Positionen des Titels 01.01
Baustelleneinrichtung gelten für den gesamten
Leistungsbereich

**01.01.0010 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.0020 Baustelle räumen Sämtl. LV-Abschn.**
StL-Nr. 21910111201
Baustelle von allen Geräten, Anlagen, Einrichtungen und
dgl. räumen. Benutzte Flächen und Wege entsprechend dem
ursprünglichen Zustand herrichten. Soweit nicht für
bestimmte Leistungen für das Räumen der Baustelle gesonderte Positionen im Leistungsverzeichnis enthalten
sind, gilt die Pauschale
für alle Leistungen sämtlicher Abschnitte des Leistungsverzeichnisses.
Menge: 1,000 Psch

**01.01.0030 Belastungsfahrzeug bereitstellen**
Belastungsfahrzeug als Gegengewicht (z.B. ausreichend
beladener Lkw) für Plattendruckversuch bei Kontrollprüfungen bereitstellen.
Menge: 5,000 St

**01.01.0040 Probegefäß liefern 10-l-Blecheimer*Mithilfe Kprüf.**
StL-Nr. 21910171211
Probegefäß zur Aufnahme von Baustoffproben, für Kontrollprüfungen und für Rückstellproben des AG liefern.
Probegefäß = sauberer 10-l-Blecheimer mit dicht schließendem Deckel.
Mithilfe bei der Probennahme im Baubereich nach Angaben
des AG.
Menge: 20,000 St

**01.01.0050 Bohrkern entnehmen Kern-DU 15 cm*Tiefe 15 bis 20cm Asphaltschicht**
StL-Nr. 2191017222319
Bohrkern für Kontrollprüfungen nach Angabe des AG entnehmen und im Baubereich dem AG übergeben. Bohrloch
fachgerecht verfüllen.
Bohrkerndurchmesser 15 cm.
Bohrtiefe über 15 bis 20 cm.
Material = Asphaltschicht.
Verfüllmaterial 'in Deckschichtstärke Kaltasphalt und
darunter Beton'
Menge: 5,000 St

**01.01.0060 Materialprobe entn. und übergeben**
StL-Nr. 21910173299
Materialprobe nach Unterlagen des AG entnehmen und im
Baubereich dem AG übergeben.
Abmessungen '10 l'
Material 'Asphalttragschicht und Asphaltdeckschicht (
Mischgutproben )'
Menge: 8,000 St

**01.01.0070 Höhenfestpunkt herstellen Bolzen in Beton Fund.70x70x20 Gründungst.80 cm HFP ausbauen**
StL-Nr. 2229019111111
Höhenfestpunkt in Abstimmung mit dem AG herstellen.
Der Höhenfestpunkt ist kurz nach Auftragserteilung
herzustellen und spätestens vor Durchführung der
ersten Geländeaufnahme durch den AN auf die vom AG zur
Verfügung gestellten Höhenfestpunkte einzumessen.
Während und nach Ablauf der Frostperiode ist die
Höhenlage des Festpunktes zu kontrollieren.
Die erforderlichen Erdarbeiten gehören zum
Leistungsumfang.
Höhenfestpunkt aus einem mind. 10 cm langen Bolzen mit
Rundkopf, der in einem Stahlbetonkörper mit einem
Querschnitt von 30 x 30 cm, Expositionsklasse XC4
versetzt ist.
mit Betonfundament 70 x 70 x 20 cm, Expositionsklasse
XF1.
Gründungstiefe 80 cm.
Bei Abschluss der Baumaßnahme Höhenfestpunkt ausbauen
und nach Wahl des AN entsorgen.
Menge: 1,000 St

**01.01.0080 Spartenpläne und Unterweisungen**
o. STLK-Nr.
Erkunden der Lage von Versorgungs - und
Entsorgungsanlagen im
Bereich der Baustrecke ( Länge ca. 2700 m ) durch:
-  Einholen der einschlägigen Pläne und Vorschriften
bei den zuständigen
  Stellen.
-  örtliche Sparteneinweisungen des Spartenträgers.
-  laufenden Überprüfung der Kabeltrassen mittels
Kabelsuchgerät.
Menge: 1,000 Psch

**01.01.0090 Beton abbrechen*Ger.bewehrt.Beton C20/25 bis C35/45*Verwerten**
StL-Nr. 222118013923001
Beton nach Unterlagen des AG abbrechen.
Bauteil 'Schilderfundamente'
Material = Beton, mit geringer Bewehrung.
Druckfestigkeitsklasse über C20/25 bis C35/45.
Abbruchgut nach Wahl des AN verwerten.
Menge: 3,000 m3

**01.01.0100 Verkehrsschild abbauen Größe bis 1,1 m2*Rohrpf. bis 76,1 Fundament entf.*neben d. Fahrbahn säubern u. lagern*Boden a.Bst.verf.**
StL-Nr. 22113001110051111
Verkehrsschild ggf. mit Aufstellvorrichtung abbauen.
Schildgröße bis 1,1 m2.
Aufstellvorrichtung = Rohrpfosten, DU bis 76,1 mm abbauen.
Fundament entfernen.
Schild neben der Fahrbahn.
Wieder verwendbare Stoffe säubern, fördern und nach Un-
terlagen des AG lagern. Restliches Abbruchgut nach Wahl
des AN verwerten.
Fundamentlöcher mit Boden aus dem Baubereich flächenhaft verfüllen und verdichten.
Menge: 23,000 St

#### Titel 01.02 Verkehrssicherung an Arbeitsstellen - LB105A21.LB

*Hinweis*
Die anteilsmäßige Vergütung der Verkehrssicherung an
Arbeitsstellen
für die einzelnen Orte erfolgt nach Angabe der
Bauleitung des AG.

1. Allgemeines

1.1 Sofern in den Unterlagen des AG die Art der
berührungslosen
Außerkraftsetzung von Verkehrsschildern nicht
vorgegeben ist, sind folgende Arten zulässig:
- Abdrehen um 90 Grad,
- Demontage,
- Abdecken mit witterungsbeständigen und
undurchsichtigem Material,
- mobile Auskreuzvorrichtungen aus Kunststoff oder
Metall, beklebt mit Folie
  Typ 3, gem. DIN 67520, Teil 4,
  bis 3 m2 Schildfläche: Breite 75 mm;
  über 3 m2 Schildfläche: Breite 100mm.

2. Nebenleistungen, Besondere Leistungen
Die nachfolgend aufgeführten Leistungen gehören zum
Leistungsumfang:

2.1 Das Herstellen verkehrssicherer Zugangs- und
Zufahrtsmöglichkeiten für
Anlieger gehört zum Leistungsumfang.

2.2 Die Aufwendungen für die Beantragung sowie die
Gebühren / Kosten für die
verkehrsrechtliche Anordnung gehören zum
Leistungsumfang des
Auftragnehmers.

3. Abrechnung

Die Leistungen für die Verkehrssicherung /
Verkehrsregelung und für
Beschilderungen gelten für alle Leistungsgewerke dieser
Gesamtmaßnahme.
Die Kosten müssen in Aufmaß und Abrechnung anteilig auf
mehrere
Abrechnungsabschnitte ( Gewerke ) aufgeteilt werden:

Autobahn GmbH
Staatliches Bauamt Ansbach
Gemeinde Schnelldorf

Die Verkehrssicherungen im und an den
Arbeitsstellenbereichen sind
fortlaufend mit der Baumaßnahme aufzustellen und
anzupassen.

**01.02.0010 Verkehrsflächen unterhalten. Bef. Unterl.AG**
StL-Nr. 22290590119
Verkehrsflächen zur Aufrechterhaltung des öffentlichen
und Anliegerverkehrs, sowie des Baustellenverkehrs
innerhalb des Baubereiches einschließlich
zwischenzeitlich benutzter Behelfsfahrstreifen
verkehrssicher unterhalten.
Abgerechnet wird nach Kalendertagen.
Befestigung nach Unterlagen des AG.
Verkehrsflächen 'im Zuge der Baustrecke und der vom AG
zur Verfügung gestellten Zufahrtswege'
Menge: 70,000 d

**01.02.0020 Verkehrssicherung der Arbeitsstellen innerhalb des Baufeldes aufbauen, vorhalten, abbauen**
Verkehrssicherung der Arbeitsstellen innerhalb des
Baufeldes für den nördlichen und südlichen Bauabschnitt
während der gesamten Bauausführung aufbauen, vorhalten,
unterhalten, kontrollieren, den Bauzuständen anpassen
und nach Abschluss der Arbeiten abbauen.
Die Leistung umfasst die Sicherung sämtlicher durch die
Bauausführung entstehenden Arbeitsstellen,
Gefahrenstellen und Zwischenzustände innerhalb des
Baubereiches, insbesondere:
Fräskanten, Aufbruchkanten und Höhenversätze,
offene Baugruben, Leitungsgräben und Schächte,
Einläufe, Durchlässe und Entwässerungsanlagen,
Baustellenzufahrten und Lagerflächen,
Arbeitsbereiche von Maschinen und Geräten,
Absturz- und Stolperstellen,
Verkehrsflächen für Anlieger-, Gewerbe-, Baustellen-
und Rettungsverkehr,
sonstige bauzeitlich entstehende Gefahrenstellen.
Die Verkehrssicherung ist nach den einschlägigen
Vorschriften, insbesondere nach RSA 21, StVO, ZTV-SA
sowie nach den Vorgaben der verkehrsrechtlichen
Anordnung auszuführen. Erforderliche Verkehrszeichen,
Absperrgeräte, Warnleuchten, Leitbaken,
Absturzsicherungen, Absperrschranken,
Aufstellvorrichtungen und sonstige
Sicherungseinrichtungen sind einzukalkulieren.
Nicht Bestandteil dieser Position sind die Sperrung der
St 2222, die Sperrung der Anschlussstellen der
Bundesautobahn A 6 sowie die überörtliche
Umleitungsbeschilderung. Diese Leistungen werden durch
die Autobahn GmbH des Bundes bzw. durch einen von ihr
beauftragten Dritten veranlasst und sind vom
Auftragnehmer nicht einzukalkulieren.
Die vorhandene provisorische Verkehrsbeschilderung im
Baubereich wird vor Baubeginn durch den Auftraggeber
bzw. durch einen vom Auftraggeber beauftragten Dritten
zurückgebaut. Der Rückbau dieser vorhandenen
provisorischen Beschilderung ist ebenfalls nicht
Bestandteil dieser Position.
Die Verkehrssicherung ist während der gesamten Bauzeit
funktionsfähig vorzuhalten, regelmäßig zu
kontrollieren, bei Bedarf unverzüglich instand zu
setzen und an den jeweiligen Baufortschritt anzupassen.
Die erforderlichen Kontrollen sind zu dokumentieren.
Abgerechnet wird pauschal für die vollständige Leistung
einschließlich Aufbau, Vorhaltung, Unterhaltung,
Anpassung, Kontrolle und Abbau.
Menge: 1,000 Psch

**01.02.0030 Verkehrssich. läng. Dauer aufbauen Arb.st.u. Uml.str auß. Kraft setzen*Anordnung Unt. AG gebührenfrei**
StL-Nr. 22110510539299101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan ' Regelplan '
Vorhandene Verkehrsschilder nach Unterlagen des AG außer Kraft setzen.
Länge des Arbeitsbereiches '30 m'
Für Verkehrsführungsphase 'südlicher Bauabschnitt.
Vollsperrung der Kreuzung "Am Birkenberg, Ortseingang
Schnelldorf". Umleitungsbeschilderung auf- und abbauen
für Umleitungnsstrecke auf einer Länge von ca. 1500m.
Umleitungsstecke über Grimmschwinder Straße  nach "Am
Birkenberg".  '
Verkehrsrechtliche Anordnung nach Unterlagen des AG
einholen und zugehörige Unterlagen erstellen. Erforderliche Ortsbesichtigungen zur Erstellung der Planunterlagen für die verkehrsrechtliche Anordnung durchführen.
Gebührenfrei.
Menge: 1,000 Psch

**01.02.0040 Verkehrssich. läng. Dauer vorhalten wie Vorposition**
StL-Nr. 22110511019
Verkehrssicherung längerer Dauer vorhalten, warten, instand setzen und betreiben. Vorübergehende Verkehrssicherungsmaßnahmen durchführen. Die Kontrolle der Verkehrssicherung wird gesondert vergütet.
Verkehrssicherung wie in Vorposition beschrieben.
Für Verkehrsführungsphase 'südlicher Bauabschnitt,
Vollsperrung mit Umleitungsstrecke'
Menge: 5,000 d

**01.02.0050 Verkehrssich. läng. Dauer abbauen*in Kraft setzen**
StL-Nr. 2211051209299
Verkehrssicherung an Arbeitsstellen längerer Dauer abbauen. Vorübergehende Verkehrssicherungsmaßnahmen
durchführen. Vorübergehende Markierung entfernen,
transportable Lichtsignalanlage, bauliches Leitelement,
mobile Stauwarnanlage, LED-Anzeigetafel und transportable Schutzeinrichtung abbauen werden gesondert
vergütet.
Nach RSA, Regelplan 'Regelplan '
Vorhandene Verkehrsschilder nach Unterlagen des AG wieder in Kraft setzen.
Länge des Arbeitsbereiches '30m'
Für Verkehrsführungsphase 'Für Verkehrsführungsphase '
Menge: 1,000 Psch

**01.02.0060 Kontrolle d. Verkehrss. a. Uml.str. einmal täglich*schriftl.Dokument**
StL-Nr. 22110591011
Kontrolle der temporären Verkehrsschilder, vorübergehenden Markierungen, transportablen Lichtsignalanlagen,
baulichen Leitelemente und transportablen Schutzeinrichtungen auf Umleitungsstrecke gemäß ZTV-SA durchführen. Die Kontrolle ist unmittelbar nach deren Durchführung zu erfassen und zu dokumentieren. Arbeits- und
Hilfsmittel sind vom AN zu stellen und dem AG jederzeit
zugänglich zu machen.
Kontrolle einmal täglich.
Schriftliche Dokumentation der Kontrolle nach Unterlagen des AG.
Menge: 5,000 d

**01.02.0070 Bauzaun aufstellen und entfernen Zaunhöhe 2,0 m*Stahlgitter-FT**
StL-Nr. 21910120733
Bauzaun nach Unterlagen des AG einschl. der erforderlichen Tore und Pfosten standsicher aufstellen, während
der Bauzeit vorhalten und unterhalten sowie nach Beendigung der Bauzeit entfernen. 70 v.H. des Preises werden nach Aufstellen, der Rest nach Entfernen des Bauzaunes vergütet.
Zaunhöhe = 2,00 m.
Zaun aus Stahlgitter-Fertigteilen.
Menge: 90,000 m

### Abschnitt 02 Nördlicher Bauabschnitt

#### Titel 02.01 Entwässerung für Strassen - LB110A24.LB

*Hinweis*
Vorbemerkungen/Vertragstext zu Entwässerung für
Strassen
1. Allgemeines
1.1 Ein Höhenausgleich bei Schächten durch den Einbau
von Ausgleichsringe
ist bis max. 240 mm zulässig.
2. Die nachfolgend aufgeführten Leistungen gehören zum
Leistungsumfang:
2.1 Das Ablängen der Kunststoffrohre bei
Schachtanschlüssen und beim
Einbau von Formstücken.
2.2 Das Reinigen und Spülen der Kanäle nach Bau.
3. Abrechnung:
3.1 Beim Aufmaß der Rohrleitungen werden die Formstücke
übermessen.
Die Formstücke werden in Stück nach der jeweiligen
Leistungsposition
abgerechnet. Bei unterschiedlichen Rohrdurchmessern
wird das Formstück
der Rohrleitung mit dem größeren Durchmesser
zugeschlagen.
3.2 Zu den Formstücke zählen: Abzweige, Bögen,
Verschlussteller, sofern sie
verbleiben und Übergangsstücke. Überschiebemuffen nur
bei Anschlüssen an
bereits bestehende Schächte oder Kanäle.
3.3 Bei Rohrleitungen mit Böschungsstücken werden die
Rohrleitungen bis
zur unteren Vorderkante des Böschungsstückes
durchgemessen.
Gelenkige Schachtanschlüsse bei Kunststoffrohren sind
einzukalkulieren.

*Hinweis*
Die Zwischenlager für Rohr- und Leitungsgrabenaushub
liegen außerhalb der Baustelle. Transporte mit
landwritschaftlichen Maschinen sind nur innerhalb der
Baustelle gestattet. Transportwege bis 2 km i. M. sind
einzukalkulieren. Das Reinigen der Straßen beim Erdbau
auf Anordnung des AG wird nach Aufwand vergütet.

**02.01.0010 Tragschicht m. hydr. Bindem. aufn.*hydr. verf. TS*erschütterungsfr.**
StL-Nr. 223114030919299
Tragschicht mit hydraulischem Bindemittel aufnehmen.
Fläche 'im Bereich von Leitungsgräben'
Tragschicht mit hydraulischem Bindemittel verfestigt.
Ausbautiefe 'bis 10cm'
Aufnahme erschütterungsfrei.
Ausbaustoffe 'nach Wahl des AN verwerten'
Menge: 15,000 m2

**02.01.0020 Leitungsgr. m. Schachtbaugr. herst.*Tiefe >1,25-1,75m Rohr DN 300*m.Verb./+10 m3 W. Verfüllboden ges. Abr. senkrecht**
StL-Nr. 22410821592213091
Leitungsgraben einschließlich Schachtbaugruben herstellen. Straßenaufbruch wird gesondert vergütet. Schachtdurchmesser und -abstände nach Unterlagen des AG.
In gewachsenem Boden. Homogenbereiche 'Bodenklasse 3-5'
Grabentiefe über 1,25 bis 1,75 m.
Breite der Grabensohle für Rohr DN 300.
Notwendigen Verbau entsprechend statischen und konstruktiven Erfordernissen herstellen, vorhalten und
entfernen. Offene Wasserhaltung bis zu einer Pumpenleistung von 10 m3 Fördermenge und 5,00 m Förderhöhe
je Stunde und Haltung ausführen.
Aushub wird zum Verfüllen nicht verwendet. Verfüllen
der Baugruben und des Grabens nach Verlegen der Leitung
wird gesondert vergütet.
Zum Verfüllen nicht verwendeten Aushub 'innerhalb der
Baustelle lagern, bzw. an Lagerfläche in Haufwerken
lagern und zur Zwischenlagerfläche des AG fördern,
Förderweg bis 4000m'
Abrechnung mit senkrechten Wänden.
Menge: 15,000 m3

**02.01.0030 Entwässerungsrohrleitung abbrechen*Stahlbeton-Rohr*Tiefe ü.1,25-1,75 Ausb. verwerten**
StL-Nr. 224110305929201
Entwässerungsrohrleitung abbrechen. Entwässerungsrohrleitung liegt bis Oberkante Rohr frei. Erdarbeiten in
der verbliebenen Leitungszone ausführen. Offene Wasserhaltung bis zu einer Pumpenleistung von 10 m3 Fördermenge und 5,00 m Förderhöhe je Stunde und Haltung ausführen. Das Ausbauen von Schächten wird gesondert vergütet.
Rohr DN/ID 'DN 300 B'
Rohr aus Stahlbeton.
Bettung 'ungebundenes Material Sand oder Splitt'
Fließsohlentiefe über 1,25 bis 1,75 m.
Ausbaustoffe nach Wahl des AN verwerten.
Menge: 12,500 m

**02.01.0040 Betonrohrleitung herstellen Rohr DN 300*Stahlbeton-Rohr K Dichtung T ü. 1,25-1,75 m*Überdeckg.ü.1-2 m LM 1, Statik**
StL-Nr. 22411032013192203
Entwässerungsrohrleitung aus Betonrohren nach statischen und konstruktiven Erfordernissen herstellen. An-
schluss an Schacht sowie Formstücke werden gesondert
vergütet.
Rohr DN/ID 300.
Rohr aus Stahlbeton, Form K.
Rohrverbindung mittels Muffe mit fest integrierter
Dichtung aus Elastomeren.
Bettung 'nach DIN EN 1610, Typ 1 herstellen.
Füllmaterial für Rohrauflager und Rohrumhüllung: Sand -
Splitt - Gemisch <11mm max Korngröße, Breite wie
Rohrgrabenbreite nach DIN EN 1610. Rohrüberdeckung
(Abdeckung 30cm über Rohrscheitel. '
Fließsohlentiefe über 1,25 bis 1,75 m.
Überdeckungshöhe über 1,00 bis 2,00 m.
Straßenverkehrslast = LM 1 nach DIN EN 1991-2. Statische Berechnung aufstellen und liefern.
Menge: 12,500 m

**02.01.0050 Formstück einbauen (Zul.)*Stahlbeton-Rohr Rohr DN 300**
StL-Nr. 224110369990206
Formstück in Rohrleitung einbauen. Vergütet wird der
Mehraufwand für den Einbau des Formstückes gegenüber
der bis zur Innenfläche der Sammelrohrleitung durchgemessenen Rohrleitung.
Formstück 'Rohrmanschette bzw. Rohrkupplung zur dichten
Verbindung zweier muffenloser Rohrenden liefern und
fachgerecht einbauen.'
Rohr aus Stahlbeton.
Durchgangsrohr DN/ID 300.
Menge: 2,000 St

**02.01.0060 Baustoff lief.,in Leitungsgr. einb.*Tiefe >1,25-1,75m Rohr DN 300*oberh.Leitungsz.**
StL-Nr. 224108238922019
Baustoff nach Unterlagen des AG liefern, in Leitungsgraben einschließlich Schachtbaugruben einbauen und
verdichten. Einbaudokumentation nach Unterlagen des AG
übergeben.
Baustoff 'Baustoffgemisch 0/56. Umweltrelevante
Merkmale des Baustoffgemisches nach Unterlage des AG.
Verdichtungsgrad/Verformungsmodul '
Grabentiefe über 1,25 bis 1,75 m.
Breite der Grabensohle für Rohr DN 300.
Baustoff nach Verlegen der Leitung in Graben oberhalb
der Leitungszone und in Baugruben einbauen und verdichten.
Abrechnung 'nach DIN EN 1610 bis UK gebundene Schichten
des Oberbaus'
Menge: 15,000 m3

**02.01.0070 Suchgraben herstellen*Tiefe bis 1,25 m nur Handschacht.*Aufbruch gesond. Boden einb.u.v.*Abrechnung Abtrag**
StL-Nr. 22410891291110101
Suchgraben nach Unterlagen des AG einschließlich Handschachtung herstellen. Aushub zur Wiederverwendung
seitlich lagern. Beschreibung der Homogenbereiche nach
Unterlagen des AG.
Homogenbereiche 'Bodenklasse 3-5'
Grabentiefe bis 1,25 m.
Nur Handschachtung.
Straßenaufbruch wird gesondert vergütet.
Seitlich gelagerten Boden einbauen und verdichten.
Abrechnung nach Abtragsprofilen.
Menge: 4,000 m3

**02.01.0080 Schachtabdeckung anpassen*Mörtel M20**
StL-Nr. 2241104639991
Schachtabdeckung freilegen und nach Bauablauf an die
neue planmäßige Höhe anpassen. Aufbrucharbeiten zum
Freilegen der Schachtabdeckung ausführen. Flächenbefestigung herstellen. Ausbauen sowie Liefern und Einbauen
von Schachtteilen werden gesondert vergütet.
Fläche 'Schachtabdeckung mit Granitpflasterzeile
eingefasst. Granitpflasterzeiele ausbauen, von
Betonresten befreien, säubern, lagern und nach
höhenmäßiger Angleichung der Schächte wieder als
Pflasterzeile um die Schachtabdeckung einbauen. Beton C
20/25 '
Aufbruchdicke 'Aufbruchdicke der Graniteinfassung bis
zu 20cm'
Schachtabdeckung 'höher setzten über 0-10 cm'
Fuge zwischen Fertigteilen mit Mörtel M20 vollflächig
unter Verwendung von mindestens drei Distanzstücken
entsprechender Festigkeit herstellen, Fugen glattstreichen.
Menge: 11,000 St

**02.01.0090 Dichtheit Rohrleitung prüfen Rohr DN 300*Beton*Haltung bis 30 m Prüf. m. Luft*Prüfung SL.**
StL-Nr. 224110907041121
Entwässerungsrohrleitung auf Dichtheit prüfen. Erforderliche Verankerungen und Rohrverschlüsse herstellen
und beseitigen. Notwendigen Füllstoff liefern und ableiten. Prüfprotokoll erstellen und dem AG übergeben.
Rohrleitung DN/ID 300.
Rohr aus Beton.
Prüfung von Haltungslängen bis 30,00 m.
Prüfung mit Luft.
Prüfung der Sammelleitung.
Menge: 1,000 St

**02.01.0100 Kameradurchfahrung ausführen Rohr DN 300*Beton*Haltung bis 30 m SL.*Dokumentation*ISY-Bau/Unterl.AG**
StL-Nr. 22411091204110111
Kameradurchfahrung von Entwässerungsrohrleitungen ausführen. Auf Schadstellen untersuchen und auf Da-
tenträger dokumentieren. Datenträger dem AG übergeben.
Abrechnung nach Länge der Rohrleitung.
Rohrleitung DN/ID 300.
Rohr aus Beton.
Haltungslänge bis 30,00 m.
Befahrung der Sammelleitung.
Dokumentation mit Angabe von Haltung, Rohrmaterial,
Rohrdurchmesser, Haltungslänge, Gefälle im Rohr und
Stationierung von seitlichen Zuläufen und Schadstellen
schriftlich vorlegen.
Daten im ISY-Bau Austauschformat Abwasser (XML) sowie
aufbereitet in Video-Datenformat nach Unterlagen des AG
übergeben. Datenträger nach Unterlagen des AG.
Menge: 12,500 m

#### Titel 02.02 Schichten ohne Bindemittel - LB112A22.LB

*Hinweis*
Vorbemerkungen/Vertragstext zu Schichten ohne
Bindemittel
1. Nebenleistungen, Besondere Leistungen
Die nachfolgend aufgeführten Leistungen gehören zum
Leistungsumfang:
1.1 Die Lieferung von ausschließlich güteüberwachten
Baustoffen
1.1 Die Herstellung in wechselnder Breite.
1.2 Der Wechsel der Querneigung der Bankette von 6 %
auf 12 % und umgekehrt im Bereich von Verwindungen.
1.3 Wenn das Herstellen von Einbauten, Borden etc. im
Leistungsumfang des AN enthalten ist, gehören alle
dadurch verursachten Erschwernisse zum Leistungsumfang.

*Hinweis*
Die Zwischenlager für Bankettmaterial liegen außerhalb
der Baustelle. Transporte mit landwritschaftlichen
Maschinen sind nur innerhalb der Baustelle gestattet.
Transportwege bis 2 km i. M. sind einzukalkulieren. Das
Reinigen der Straßen beim Erdbau auf Anordnung des AG
wird nach Aufwand vergütet.

**02.02.0010 Bankett schälen Breite bis 1,00 m Dicke 5-10cm 12 tief+ 6 hoch**
Bankett einschließlich Vegetationsdecke schälen durch
abfräsen. Erschwernisse durch Einbauten werden gesondert vergütet.
Breite bis 1,00 m.
Dicke über 5 bis 10 cm.
Querneigung 12 v.H. am tiefliegenden und 6 v.H. am
hochliegenden Fahrbahnrand herstellen.
Bankett mit 'mit Leitpfosten und
Schilderpfosten'Schälen durch abschieben.
Schälgut auf den Böschungen verteilen
Menge: 1220,000 m

**02.02.0020 Erschwernis durch Einbauten b.Schälen Bankett**
StL-Nr. 22211290739
Erschwernis durch Einbauten.
Beim Schälen von Banketten.
Einbauten 'Leitpfosten, Schilderpfosten und
Schachtabdeckungen'
Menge: 46,000 St

**02.02.0030 Bankett profilgerecht herstellen Neben Fahrbahn*Baustoff. C 90/3 12 tief+ 6 hoch*3cm tiefer EV2 mind. 100MPa**
StL-Nr. 22211271111991101
Bankett gemäß ZTV E-StB profilgerecht herstellen. Er-
schwernisse durch Einbauten, Schächte und Straßenabläufe werden gesondert vergütet.
Neben Verkehrsfläche Fahrbahn.
Baustoffgemisch, Kategorie C 90/3, Größtkorn
von 32 mm. Der Feinkornanteil muss im eingebauten Zu-
Stand 8 M.-v.H. bis 12 M.-v.H. betragen.
Breite '1,00-1,50m'
Einbaudicke 'Einbaudicke = 15cm, anstehenden Boden vor
Bankettherstellung verdichten, EV2 45 MPa.'
Querneigung 12 v.H. am tiefliegenden und 6 v.H. am
hochliegenden Fahrbahnrand.
Einbau 3 cm tiefer als Fahrbahnrand.
Verformungsmodul EV2 auf der Oberfläche mindestens
100 MPa.
Menge: 1220,000 m2

**02.02.0040 Erschwernis durch Einbauten b.Herst. ToB*Schächte**
StL-Nr. 22211290752
Erschwernis durch Einbauten.
Beim Herstellen von Tragschichten ohne Bindemittel.
Einbauten = Schächte.
Menge: 1,000 St

**02.02.0050 Erschwernis durch Einbauten b.Herst. Bankett*Schächte**
StL-Nr. 22211290772
Erschwernis durch Einbauten.
Beim Herstellen von Banketten.
Einbauten = Schächte.
Menge: 11,000 St

#### Titel 02.03 Asphaltbauweisen - LB113A23.LB

*Hinweis*
Vorbemerkungen/Vertragstext zu Asphaltbauweisen
1. Allgemeines
1.1 Bei Vollsperrungen des Verkehrs bzw. Neubaustrecken
ist die Decke in voller Breite mit einem Fertiger bzw.
mit mehreren gestaffelt fahrenden Fertigern nahtlos
einzubauen.
1.2 Wird im Fahrbahnbereich Handeinbau erforderlich wie
z.B. bei Bauwerksanschlüssen, Quernähten, Aufweitungen,
Einbauten und dgl., so gelten für diese Flächen die
gleichen Grenzwerte für die Unebenheit wie bei
maschinellem Einbau.
1.3 Bei gefrästen Flächen dürfen Unebenheiten nur mit
allmählichem Übergang auftreten. Auf einer 4 m langen
Messstrecke dürfen die Unebenheiten in Längs- und
Querrichtung folgende Werte nicht überschreiten:
- 10 mm bei Fräsflächen als Unterlage von Binder und
Tragschichten
-  6 mm bei Fräsflächen als Unterlage von
Deckschichten und zum direkten Befahren als
Verkehrsfläche.
Die Strukturtiefe darf 6 mm nicht überschreiten.
1.4 Bitumenhaltige und pechhaltige Schichten dürfen nur
einzeln gefräst und das Fräsgut nicht vermischt werden.
Teer-/pechhaltiges Material, das einer Entsorgung nach
Wahl des AN zuzuführen ist, darf nur einer genehmigten
Verwertung/Beseitigung auf Deponie zugeführt werden.
1.5 Verwerten nach Wahl des AN bedeutet, dass das
Material auch in Eigentum des AN übergeht.
2. Nebenleistungen, Besondere Leistungen
Die nachfolgend aufgeführten Leistungen gehören zum
Leistungsumfang:
2.1 Die Herstellung in wechselnder Breite.
2.3 Der Mehrverbrauch des Asphaltmischgutes beim Einbau
auf Fräsflächen durch die Strukturtiefe gehört zum
Leistungsumfang, wenn der Einbau mit Einbaudicke nach
m2 abgerechnet wird.
2.4 Schutzmaßnahmen gegen mineralische Stäube (TRGS
559) und potenziell asbesthaltige Stäube
(TRGS 517) gehören zum Leistungsumfang.
2.5 Beim Feinfräsen ist ein einwandfreier Wasserabfluss
der gefrästen Fläche zu gewährleisten.
2.6 Tagesanschlüsse, soweit sie nicht vom AG zu
vertreten sind.
2.7 Wenn das Herstellen von Einbauten, Borden etc. im
Leistungsumfang des AN enthalten ist, gehören alle
dadurch verursachten Erschwernisse zum Leistungsumfang.
2.8 Die erforderliche Grobreinigung von Fräsflächen
gehört zum Leistungsumfang.
3. Abrechnung
3.1 Wenn einzelvertraglich ein Abzug bei
Unterschreitung des Einbaugewichtes bzw. der
Einbaudicke, sowohl der Decke als auch der Decke und
der Asphalttragschicht zusammen vereinbart wird, gilt
folgendes:
Der Abzugsbetrag wird für jede Schicht gesondert
berechnet. Die so berechneten Abzugsbeträge der
einzelnen Schichten werden addiert.
3.2 Wenn sich die Frästiefe auf Anordnung des AG
ändert, dann werden die Einheitspreise für die
Fräspositionen und den Mischguteinbau der direkt
darüber liegenden Schicht linear angepasst.
3.3 Wenn in einer Position die Mengenangabe in kg/m2 im
Mittel erfolgt, ist diese Angabe die Grundlage für die
Ermittlung der Mehr- oder Mindermengen.
3.4 Ändert sich der Einheitspreis einer m2-Position
beim  Asphalteinbau infolge von Mehr- oder
Minderdicken, ändern sich die Einheitspreise der
Zulagen für Beschicker und Thermofahrzeuge nicht

**02.03.0010 Asphalt fräsen ADS Fräsasph. verw.*Unebenheit 6 mm**
StL-Nr. 22311300510909912
Asphalt fräsen und Fräsgut aufnehmen. Anschlusskante
geradlinig auf Frästiefe herstellen. Der Schnittlinienabstand darf maximal 15 mm betragen.
Asphaltdeckschicht.
Frästiefe 'ca. 4,0 cm'
Fläche 'Fahrbahn, Bereich der Deckenerneuerung des
Bauanfangs am nördlichen Abschnitt (Teil
Deckenerneuerung Staatliches Bauaamt)'
Breite 'Bis 10,0 m'
Fräsasphalt nach Wahl des AN verwerten.
Unebenheiten der gefrästen Fläche höchstens 6 mm innerhalb einer 4,00 m langen Messstrecke in Längs- und
Querrichtung.
Menge: 1750,000 m2

**02.03.0020 Asphalt fräsen ADS Bauwerk*Fräsasph. verw. Unebenheit 6 mm**
StL-Nr. 22311300510919912
Asphalt fräsen und Fräsgut aufnehmen. Anschlusskante
geradlinig auf Frästiefe herstellen. Der Schnittlinienabstand darf maximal 15 mm betragen.
Asphaltdeckschicht.
Frästiefe 'über 3,0 bis 5,0 cm'
Auf Bauwerk.
Fläche 'Fahrbahnbreite bis zu 12,50m, Bereich ca.
station 0+175 bis 0+725 (siehe Überischtsplan
Kostenträger)'
Breite 'Fahrbahnbreite bis zu 12,5 m'
Fräsasphalt nach Wahl des AN verwerten.
Unebenheiten der gefrästen Fläche höchstens 6 mm innerhalb einer 4,00 m langen Messstrecke in Längs- und
Querrichtung.
Menge: 5980,000 m2

**02.03.0030 Asphaltbefestigung aufnehmen*Länge max. 25 cm Aufbr. Verw. AN**
Asphaltbefestigung aufbrechen und aufnehmen.
Fläche Fensterfläche in der Fahrbahn von 5 - 50m²
Dicke der Asphaltbefestigung über 10 - 14 cm
Gesamtaufbruchtiefe über 10 - 14 cm
Aufbruchstücke zerkleinern, Kantenlängen höchstens
25 cm.
Aufbruchgut nach Wahl des AN verwerten.à
Menge: 120,000 m3

**02.03.0040 Asphaltbefestigung trennen Einzelfl.*schneiden**
StL-Nr. 2231130383109
Asphaltbefestigung geradlinig trennen.
in Einzelflächen längs und quer zur Fahrbahnachse,
Trennen durch Schneiden.
Dicke der Asphaltbefestigung 'über 3-5 cm'
Menge: 160,000 m

**02.03.0050 Asphaltbefestigung trennen Einzelfl.*schneiden**
StL-Nr. 2231130383109
Asphaltbefestigung geradlinig trennen.
in Einzelflächen längs und quer zur Fahrbahnachse,
Trennen durch Schneiden.
Dicke der Asphaltbefestigung 'über 10 - 14 cm'
Menge: 220,000 m

**02.03.0060 Erschwernis infolge Einfassungen Erschw. aufnehmen*Asphaltbefestig.**
StL-Nr. 2231130833500
Erschwernis infolge Einfassungen, Borden und Fahrbahnübergängen. Abgerechnet wird die Länge der Einfassung.
Erschwernis beim Aufnehmen.
Asphaltbefestigung.
Menge: 10,000 m

**02.03.0070 Asphalttragsch. aus AC 22 T S herst*Dicke 12 cm Bitumen 50/70*Kalksteinfüller mit Beschicker**
StL-Nr. 223113118941101
Asphalttragschicht aus Asphalttragschichtmischgut
AC 22 T S herstellen. Anlieferung des Asphaltmischguts
in thermoisolierten Transportbehältern.
In Verkehrsflächen 'Fensterfläche in der Fahrbahn von
5-50 m², Arbeitsraum Bord, etc.'
Einbaudicke = 12 cm.
Bindemittel = 50/70.
Fremdfüller = Kalksteinfüller.
Einbau mit Beschicker.
Menge: 1000,000 m2

**02.03.0080 Asphaltbindersch.a. AC 16 B S herst Bitumen 25/55-55A*Gestein SZ 18 Kalksteinfüller*h.Zus. n. Unt.AG mit Beschicker**
StL-Nr. 22311321999101111
Asphaltbinderschicht aus Asphaltbinder AC 16 B S herstellen. Anlieferung des Asphaltmischguts in
thermoisolierten Transportbehältern.
In Verkehrsflächen 'Fahrbahn'
Einbau '5 cm'
Bindemittel = 25/55-55 A.
Grobe Gesteinskörnung = Kategorie SZ 18.
Fremdfüller = Kalksteinfüller.
Haftverbessernde Zusätze nach Unterlagen des AG.
Einbau mit Beschicker.
Menge: 5980,000 m2

**02.03.0090 Asphaltdecksch. aus AC 11 D S herst Bitumen 25/55-55A*Kalk.füller CC 80**
Asphaltdeckschicht aus Asphaltbeton für Asphaltdeckschichten AC 11 D S herstellen. Anlieferung des
Asphaltmischguts in thermoisolierten
Transportbehältern.
In Verkehrsflächen Fahrbahn
Einbau Dicke = 4cm
Bindemittel = 25/55-55 A.
Fremdfüller = Kalksteinfüller Kategorie CC 80.22J
Menge: 7730,000 m2

**02.03.0100 Unterlage reinigen Asphaltbefestig.*selb.aufn.Kehrm.**
StL-Nr. 2231130581001
Unterlage reinigen. Anfallendes Kehrgut nach Wahl des
AN verwerten.
Unterlage = Asphaltbefestigung.
Selbstaufnehmende Kehrmaschine.
Menge: 7730,000 m2

**02.03.0110 Bitumenemulsion aufsprühen*Asphalt frisch Rampenspritzgerät*C60BP4-S Menge 250 g/m2*vor A.bindersch.**
StL-Nr. 223113063911122
Bitumenemulsion zur Herstellung des Schichtenverbundes
aufsprühen.
Auf Verkehrsflächen 'Aspahlttragschicht'
Unterlage = Asphaltbefestigung, frisch.
Mit Rampenspritzgerät.
Bindemittel = C60BP4-S.
Bindemittelmenge = 250 g/m2.
Vor Einbau Asphaltbinderschicht.
Menge: 7730,000 m2

**02.03.0120 Bitumenemulsion aufsprühen*Asphalt frisch Rampenspritzgerät*C60BP4-S Menge 250 g/m2*vor A.deckschicht**
StL-Nr. 223113063911123
Bitumenemulsion zur Herstellung des Schichtenverbundes
aufsprühen.
Auf Verkehrsflächen 'Asphaltbinderschicht'
Unterlage = Asphaltbefestigung, frisch.
Mit Rampenspritzgerät.
Bindemittel = C60BP4-S.
Bindemittelmenge = 250 g/m2.
Vor Einbau Asphaltdeckschicht.
Menge: 5980,000 m2

**02.03.0130 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 7730,000 m2

**02.03.0140 Verkehrsfläche kehren*VSM AG**
StL-Nr. 22311397793
Verkehrsfläche mit einer selbstaufnehmenden Kehrmaschine nach Verkehrsfreigabe unverzüglich nach Aufforderung
durch den AG kehren. Kehrgut aufnehmen und nach Wahl
des AN verwerten.
Verkehrsfläche 'Fahrbahndeckschicht'
Verkehrssicherungsmaßnahmen durch den AG.
Menge: 7730,000 m2

**02.03.0150 Randabdichtung herstellen Flankenfl. rein.*Randmasse ein Arbeitsgang*über 22-30 cm**
StL-Nr. 2231139221317
Flankenfläche des hochliegenden Randes der Asphaltschichten abdichten.
Reinigen der Flankenfläche mit Hochdruckreiniger.
Abdichtung mit heiß zu verarbeitender bitumenhaltiger Masse zur Randabdichtung.
Herstellung für alle Schichten in einem Arbeitsgang.
Dicke der abzudichtenden Asphaltbefestigung über 22 bis
30 cm.
Menge: 500,000 m

**02.03.0160 Nahtflanke in Asphaltragschicht herstellen**
Nahtflanke in Asphalttragschicht herstellen,
Dicke der Schicht cm '
'10-14''
Das Reinigen der Nahtflanke vor Aufbringen des
Bindemittels gehört zum Leistungsumfang.
Längsnaht,
in Tragschicht aus Asphaltbeton
Mit einem heiss zu verabeitendem Nahtkleber
aus gefülltem Polymermodifiziertem Bitumen
volldeckend anstreichen oder anspritzen,
Menge 50 g/m je cm Schichtdicke
Menge: 360,000 m

**02.03.0170 Naht oder Anschluss zur Fuge aufw. Quernaht/-anschl.*bis 20 m Tiefe 40 mm*Breite 10 mm schneiden**
StL-Nr. 223113937216101
Naht oder Anschluss ohne Fugenspalt in Asphaltdeckschicht zur Fuge aufweiten und säubern. Anfallende Ausbaustoffe nach Wahl des AN verwerten.
Quernaht, Queranschluss.
Einzellängen bis 20,00 m.
Fugenspalttiefe = 40 mm.
Fugenspaltbreite = 10 mm.
Aufweiten durch Schneiden.
Menge: 160,000 m

**02.03.0180 Fugenfüllung herstellen Querfuge*Deckschicht bis 20 m*Tiefe 40 mm Breite 10 mm*Fugenmasse N1**
StL-Nr. 22311394221161002
Fugenfüllung herstellen.
Querfuge.
In der Asphaltdeckschicht.
Einzellängen bis 20,00 m.
Fugenspalttiefe = 40 mm.
Fugenspaltbreite = 10 mm.
Mit heiß verarbeitbarer elastischer Fugenmasse Typ N1,
einschließlich zugehörigem und zuvor aufgetragenem Voranstrichmittel.
Menge: 160,000 m

**02.03.0190 Asphaltbewehrung auf der Aspahlttragschicht einabauen.**
Asphaltbewehrung auf der Asphalttragschicht einbauen.
Liefern und Verlegen einer Asphalteinlage als
bewehrendes, abdichtendes und spannungsabbauendes
System. Einbau auf der gereinigten und mit
Haftkleber angesprühten Asphalttragschicht im
Fugenbereich / Übergang von Neueinbau zu
Bestandsbereichen.
Die Asphalteinlage darf erst nach dem vollständigen
Brechen / Aushärten der
Bitumenemulsion  bzw. Haftkleber eingebaut werden.
Einbau in Bahnbreite von 1,00 m stoßüberlappend.
Asphalteinlage auf vorbereiteter Unterlage nach
Abziehen der Trennfolie plan und faltenfrei verlegen,
falls erforderlich Anflammen und nach Erfordernis
andrücken
·  Mindestüberbauung mit Asphaltdeckschicht 4 cm
·  Die Verlegeanleitung des Herstellers ist zu
beachten
·  Abrechnungsgrundlage ist die mit der
Asphalteinlage abgedeckte Fläche
Selbstklebende Polymerbitumenbahn mit Glasgitter- und
Glasvliesstoffeinlage und oberseitiger Sandabstreuung
zur Verhinderung des Verklebens an Einbaufahrzeugen:
Zugfestigkeit (quer) nach DIN EN ISO 10319:  mind.
110 kN/m
Bruchdehnung nach DIN EN ISO 10319:
= 3 %

Masse pro Flächeneinheit des Produktes:  =
2000 g/m²
Masse pro Flächeneinheit der Sandabstreuung:  = 150
g/m²
Dicke:
  =  2mm
Erweichungspunkt Ring u. Kugel
  100 °C
Umweltunbedenklichkeit bezüglich der umweltrelevanten
Einflüsse nach der Bundes-Bodenschutz- und
Altlastenverordnung (BBodSchV) ist nachzuweisen.
Produkt: Tensar GlasstexPatch 880 oder gleichwertiger
Art
Menge: 1000,000 m2

#### Titel 02.04 FRS und Leiteinrichtungen LB129A21.LB

*Hinweis*
Vorbemerkungen/Vertragstext zu FRS und
Leiteinrichtungen
1. Allgemeines
Die Fahrzeug-Rückhaltesysteme sind nach folgenden
Regelwerken  herzustellen:
- Rückhaltesysteme an Straßen DIN EN 1317
- Richtlinien für passiven Schutz an Straßen durch
Fahrzeugrückhaltesysteme, RPS Ausgabe 2009 mit
Einsatzempfehlungen, gemäß Einführungsschreiben der OBB
- Zusätzliche Technische Vertragsbedingungen und
Richtlinien für passive Schutzeinrichtungen ZTV-PS 98
- Zusätzliche Technische Vertragsbedingungen und
Richtlinien für Ingenieurbauten ZTV-ING
- Technische Lieferbedingungen für Stahlschutzplanken
an Bundesfernstraßen TL-SP 99
- DIN 1045, DIN EN 206-1, (für Betonbauweisen)
Für Systeme, die in den beiden genannten Liefer- und
Vertragsbedingungen nicht enthalten sind, gelten die
darin enthaltenen Anforderungen sinngemäß.
Die zur Anwendung kommenden Anfangs- und
Endkonstruktionen, die Übergangskonstruktionen
sowie die Dilatationen müssen nach DIN EN 1317
geprüft sein.
Liegt keine Prüfung nach DIN EN 1317 vor, ist die
Leistungsfähigkeit durch mindestens eine geprüfte
statische Berechnung auf Grundlage der mittleren
Anprallkräfte nach Tabelle B1 der DIN EN 1317-1
nachzuweisen.
Es dürfen nur CE gekennzeichnete Rückhaltesysteme
verwendet werden. Ausnahme: Betonschutzwände
in Ortbetonbauweise, Übergangskonstruktionen
und anfangs- und Endkonstruktionen.
Die Herstellung umfasst die Lieferung und die Montage
des Fahrzeugrückhaltesystems frei Baustelle.
Leitpfosten sind nach den Hinweisen für die Anordnung
und Ausführung von senkrechten Leitpfosteneinrichtungen (HLB) sowie der DIN EN 12899 für ortsfeste
vertikale Verkehrszeichen Teil 3 Leitpfosten und
Reflektoren herzustellen.
Die Hinweise zur Nutzung von Fahrzeug- Rückhaltesystemen als Träger von Leiteinrichtungen (HFL)
sind zu beachten.
2. Nebenleistungen
Die nachfolgend aufgeführten Nebenleistungen gehören
zur vertraglichen Leistung und sind in die Einheitspreise einzurechnen:
2.1 Notwendige, montagebedingte Erdarbeiten, wie
Wiederherstellung des überschüssigen Materials
bzw. der Lieferung und des Einbaues des für die
Verfüllung von Pfostenlöchern erforderlichen
Mineralgemisches
2.2 Herstellung von erforderlicher zusätzlicher
Lochungen an Schutzeinrichtungen durch Bohren
2.3 Örtliche Ermittlung der Neigungswinkel für
Konstruktionen auf Bauwerksklappen
2.4 Verfüllen und Verdichten des Erdreichs vor dem
Rammen des Pfostens, wenn an der selben Stelle
ein Pfosten gezogen wurde
2.5 Der Anschluss an bestehende Systeme
2.6 Mehraufwendungen für Radien größer 30 m und
Mehraufwendungen für Verschwenkungen flacher
als 1:20

**02.04.0010 Leitpfosten abbauen Pf.m.Stahleinschl*erf. Erdarbeiten Abbauteil verwert**
StL-Nr. 2211290574101
Leitpfosten abbauen.
Abbauteil = Sockelleitpfosten einschließlich Stahleinschlagsockel.
Erforderliche Erdarbeiten ausführen. Vorhandene Pfostenlöcher entsprechend der sie umgebenden Fläche
schließen.
Abbauteile nach Wahl des AN verwerten.
Menge: 23,000 St

**02.04.0020 Leitpfosten des AG aufstellen Sockelleitpf.**
StL-Nr. 221129412200999
Leitpfosten des AG aufstellen.
Sockelleitpfosten, Länge 1,20 m.
Halterung 'Halterung Eindrehsockel sind zu liefern und
einzubauen. Eindrehsockel aus Stahl und feuerverzinkt,
Länge 460 mm'
Leitpfosten 'stellt AG frei Baustelle. Leitpfosten
abladen.'
Leitpfosten 'erforderliche Erdarbeiten ausführen und
die die Pfosten umgebende Fläche wiederherstellen.
Überschüssigen Boden breitflächig verteilen. '
Menge: 30,000 St

#### Titel 02.05 Pflaster, Plattenbel., Einfassungen - LB115A23.LB

**02.05.0010 Bordstein aus Naturstein setzen NBSt. B 6-140*Granit Fuge Typ A*gerader Stein bis 10 cm unt.OK*F-beton 12 MPa**
Bordstein aus Naturstein mit gleichmäßiger Färbung
setzen. Zwischen Gehweg und Staatsstraße.
Herstellen der notwendigen Baugrube einschließlich
Ausbau und Verwertung des Asphaltaufbruchs, Aushub
seitlich lagern und nach Fertigstellung wieder einbauen
und verdichten
Breite der Rückenstütze mind. 15 cm.
Bordsteinformat = B 6 - 140 - 400.
Bordstein aus Granit.
Fuge aus Fugenmörtel herstellen
Gerader Stein.
Rückenstütze bis 10 cm unter Oberkante Bordstein. Beton
mit einer Druckfestigkeit (Einzelwert) am Bohrkern von
mind. 12 MPa.
Fundamentbeton mit einer Druckfestigkeit (Einzelwert)
am Bohrkern mind. 12 MPa.
Einschließlich der notwendigen
Bewegungsfugenausbildungen (10mm Hartschaumplatte und
elastischer Fugenmasse) und Schneidarbeiten für
Anpassungen
Menge: 200,000 m
Zuordnung: 115

### Abschnitt 03 Südlicher Bauabschnitt

#### Titel 03.01 Erdbau - LB106A24.LB

*Hinweis*
Vorbemerkungen/Vertragstext zu Erdbau
1. Allgemeines
1.1 Der Aushub ist getrennt nach Homogenbereichen zu
lagern.
Auffälligkeiten für Verunreinigungen beim Aushub
(Geruch oder
augenscheinlich) sind der Bauleitung unverzüglich zu
melden.
1.2 Sofern in der Leistungsbeschreibung nichts anderes
angegeben ist,
ist bei der Verwendung von Geokunststoffen von einer
vorgesehenen
Nutzungsdauer von 100 Jahren auszugehen.
1.3 Die Kontrollprüfungen zur Eigenüberwachung müssen
gemäß
ZTV E-StB09 durchgeführt und protokolliert werden. Als
Prüfmethode für
die Verdichtungskennwerte im Bereich Erdbau wird die
Methode M3
festgelegt, sofern in der Leistungsbeschreibung nichts
anderes angegeben
wird.
2. Die nachfolgend aufgeführten Leistungen gehören zum
Leistungsumfang
2.1 Das Zwischenlagern des Bodens, soweit es nicht vom
AG angeordnet
wird.
2.2 Wenn das Herstellen von Einbauten und/oder
Bauwerken im Leistungsumfang des AN enthalten ist,
gehören alle dadurch verursachten Erschwernisse zum
Leistungsumfang.
3. Abrechnung
3.1 Die Mengenermittlung erfolgt, soweit nachstehend
nicht anders geregelt, im Abtrag.
Erfolgt die Abrechnung ausnahmsweise im Auftrag, so
wird der durch die
Verdichtung des Dammuntergrundes bedingte Mehrverbrauch
an Schüttmassen nicht gesondert vergütet, wenn in der
Leistungsbeschreibung nichts anderes angegeben ist.
3.2 Die Mengenermittlung von Schüttmaterial aus
Seitenentnahmen wird wie
folgt durchgeführt: Die Menge des Gesamtauftrages in
verdichtetem Zustand
abzüglich der Menge des wiedereingebauten
Abtragsmaterials und der Menge
des Liefermaterials ergibt die Menge des
Schüttmaterials.
3.3 Das Erstellen des Planums wird nur einmal vergütet,
auch wenn der
Bereich des Planums in mehreren Positionen enthalten
ist (z.B. Aushub
und Bodenverbesserung).
3.4 Die Mengenermittlung von verwertetem Material aus
Lagerflächen darf die
Menge des gelagerten Materials abzüglich des
wiedereingebauten Materials
nach Aufmaßen nicht überschreiten.
3.5 Der Mehraufwand bei Erdarbeiten infolge von
vorhandener Leitungen wird nicht vergütet, wenn die
Leitungen zum Abbruch ausgeschrieben oder nicht mehr in
Betrieb sind.
3.6 Eine Zulage für Handaushub an bestehnden Anlagen
wird nicht vergütet und ist mit einzukalkulieren

*Hinweis*
Die Zwischenlager für Aushub und Oberboden liegen
außerhalb der Baustelle.Lageflächen innehrlab des
Baubereiches können genutzt werden. Zudem eine
Zwischenlagerfläche für Aushub/ Frostschutz/ Asphalt/
Oberboden usw. auf dem Privatgrundstück der DHB Therm
(siehe Leistungsbeschreibung), Transportweg bis zu
500m. Darüberhinaus kann für Überschussaushub  auf eine
Zwischenlagerfläche der Gemeinde transportiert werden
und dort in Haufwerken gelagert werden, Transportweg
bis zu 4000m.

**03.01.0010 Wurzelstöcke roden DU über 0,1-0,3 m*Neigung über 1:4 verfüll/Boden AG*Wst.Verw. AN**
StL-Nr. 2241060201111
Wurzelstöcke roden. Gemessen wird der Durchmesser der
Schnittstelle des Wurzelstocks vor dem Roden.
Durchmesser über 0,10 bis 0,30 m.
Neigung der Rodungsfläche steiler als 1:4.
Wurzellöcher mit geeignetem Boden verfüllen. Boden aus
Abtragsbereichen profilgerecht lösen.
Wurzelstöcke nach Wahl des AN verwerten.
Menge: 3,000 St

**03.01.0020 Oberboden abtragen und lagern von Mulden, Gräben und Böschungen Neigung über 1:4 Abtr.**
StL-Nr. 2259061019129
Oberboden ggf. einschließlich Vegetationsdecke
abtragen und lagern, ggf. mit laden und fördern.
Oberboden in regelmäßig geformten Mieten locker
aufsetzen. Ansaat und Mähen einer Decksaat werden
gesondert vergütet. Beschreibung des Homogenbereichs
nach Unterlagen des AG. Abgerechnet wird nach
Abtragsprofilen.
Homogenbereich ''Neigung der Abtragsfläche steiler als
1:4.
Dicke des Abtrages über 10 bis 30 cm.
Oberboden 'Oberboden 'Oberboden von Böschungen und
Mulden abtrage, laden, fördern und im Baustellenbereich
oder einer Lagerfläche des AG lagern, Förderweg bis
500m
Menge: 320,000 m3

**03.01.0030 Oberboden abtragen und lagern Abtr.über 10-30cm**
StL-Nr. 2259061010029
Oberboden ggf. einschließlich Vegetationsdecke
abtragen und lagern, ggf. mit laden und fördern.
Oberboden in regelmäßig geformten Mieten locker
aufsetzen. Ansaat und Mähen einer Decksaat werden
gesondert vergütet. Beschreibung des Homogenbereichs
nach Unterlagen des AG. Abgerechnet wird nach
Abtragsprofilen.
Dicke des Abtrages über 10 bis 30 cm.
Oberboden 'Oberboden 'Oberboden von Böschungen und
Mulden abtrage, laden, fördern und im Baustellenbereich
oder einer Lagerfläche des AG lagern, Förderweg bis
500m
Menge: 190,000 m3

**03.01.0040 Gelagerten Oberboden des AG andecken Mulden/Gräben.**
StL-Nr. 2259061119299
Gelagerten Oberboden des AG von Haufwerken aufnehmen,
laden, fördern und andecken. Homogenbereiche nach
Unterlagen des AG. Abgerechnet werden die angedeckten
Flächen.
Homogenbereich ''Andeckung in Mulden und Gräben.
Dicke der Andeckung 'Oberboden  10-30cm'
Oberboden 'Oberboden innerhalb der Baustelle gelagert,
bzw. an Lagerfläche in Haufwerken gelagert aufnehmen,
Förderweg bis 500m'
Menge: 320,000 m2

**03.01.0050 Gelagerten Oberboden des AG andecken Gelände/Rekult.**
StL-Nr. 2259061169499
Gelagerten Oberboden des AG von Haufwerken aufnehmen,
laden, fördern und andecken. Homogenbereich nach
Unterlagen des AG. Abgerechnet werden die angedeckten
Flächen.
Homogenbereich ''Andeckung innerhalb der Baustelle zur
Geländeangleichung, Rekultivierung und dgl.
Dicke der Andeckung '10-30 cm'
Oberboden 'Oberboden innerhalb der Baustelle gelagert,
bzw. an Lagerfläche in Haufwerken gelagert aufnehmen,
Förderweg bis 500m'
Menge: 190,000 m3

**03.01.0060 Boden/Fels lösen,zu Lagerfl.fördern alle Abtr.-prf**
StL-Nr. 2259062039690
Boden bzw. Fels profilgerecht nach Unterlagen des AG
lösen, laden, fördern und auf einer Lagerfläche des AG
aufhalden/in Haufwerken aufsetzen. Beschreibung des
Homogenbereichs nach Unterlagen des AG.
Das Herstellen von Mulden und Gräben, sowie das
Herstellen von Ausrundungen an der Einschnittsoberkante oder am Dammfuß wird gesondert vergütet.
Homogenbereich 'Bodenklasse 3-5'aus allen
Abtragsprofilen ggf. einschließlich des
Fahrbahnbereichs. Das Herstellen des Planums wird ggf.
gesondert vergütet.
Boden / Fels 'innerhalb der Baustelle lagern, bzw. an
Lagerfläche in Haufwerken lagern, Förderweg bis 500m'
Menge: 560,000 m3

**03.01.0070 Boden zur Bereitstellungsfläche des AG fördern.**
Förderweg zur Lagerfläche bis 4000 m.
Lagerung gesondert von anderen Materialien im
gesonderten Haufwerk. Boden und ungebundene
Tragschichten seperat lagern
Das Ausbbaumaterial verbleibt im Eigentum des AG.
Menge: 500,000 m³

**03.01.0080 Aushub, zwischengelagert, einbauen Lager Baustelle Planum Auftr.ges. Zwischenlager**
StL-Nr. 21620523690110904
Aushub am Zwischenlager laden, fördern, nach
Regelprofilen und Plänen einbauen und verdichten.
Aushub 'profilgerecht nach angaben des AG
einbauen'Aushub lagert im Baustellenbereich.
Herstellen des Planums im Auftrag wird gesondert
vergütet.
Länge des Förderweges 'bis zu 500m'Abgerechnet wird
nach Abtragsprofilen am Zwischenlager.
Menge: 60,000 m3

**03.01.0090 Untergrund nach Abtrag verdichten**
StL-Nr. 22590622609
Untergrund nach Oberboden- oder Bodenabtrag
verdichten. Beschreibung des Homogenbereichs nach
Unterlagen des AG.
Untergrund 'Planum herstellen nach Unterlagen des AG.
Ev2 = 45MPa'
Menge: 1860,000 m2

**03.01.0100 Schicht ohne Bindemittel aufnehmen FSS*nat. Gesteinsk.*Abrechng. Abtrag**
StL-Nr. 222112009299191
Schicht ohne Bindemittel aufnehmen. Erschwernisse
durch Einbauten werden gesondert vergütet.
Schicht aus Baustoffgemisch für Frostschutzschichten.
Dicke '0-30 cm'
Fläche 'Verbreiterungsbereich der St2222'
Baustoffgemisch aus natürlichen Gesteinskörnungen
nach Unterlagen des AG.
Baustoff 'innerhalb der Baustelle lagern, bzw. an
Lagerfläche in Haufwerken lagern, Förderweg bis 500m'
Abgerechnet wird nach Abtragsprofilen.
Menge: 110,000 m3

**03.01.0110 Schicht ohne Bindemittel aufnehmen FSS Fahrbahn*nat. Gesteinsk.*Abrechng. Abtrag**
StL-Nr. 222112009291191
Schicht ohne Bindemittel aufnehmen. Erschwernisse
durch Einbauten werden gesondert vergütet.
Schicht aus Baustoffgemisch für Frostschutzschichten.
Dicke '0 - 30cm'
Fläche = Fahrbahn.
Baustoffgemisch aus natürlichen Gesteinskörnungen
nach Unterlagen des AG.
Baustoff 'innerhalb der Baustelle lagern, bzw. an
Lagerfläche in Haufwerken lagern, Förderweg bis 500m'
Abgerechnet wird nach Abtragsprofilen.
Menge: 228,000 m3

**03.01.0120 Planum herstellen**
StL-Nr. 22410625099
Planum herstellen nach Unterlagen des AG.
Verformungsmodul 'Ev2 = 45 MPA im zukünftigen
Fahrbahnbereich'
Menge: 763,000 m2

**03.01.0130 Untergrundverbesserung mit Stabilisierungsschicht herstellen**
Verbesserung von wenig tragfähigem Untergrund /
Unterbau
profilgerecht oder nach Unterlagen des AG herstellen.
Material gleichmäßig verteilen und einwalzen.
Zu verbessernde Fläche 'Erdplanum'
Das Herstellen des Planums wird ggf. gesondert
vergütet.
Material 'Schotter / Schroppen 22 / 120 mm',
Material liefern und in künftigen Verkehrsflächen
einbauen, Einbauklasse 0.
Menge: 610,000 t

**03.01.0140 Schotterausgleichsschicht als Abdeckung der Stabilisierung herstellen**
Schotterausgleichsschicht ( ZTV-SoB ) plangerecht
herstellen,
Einbaubereich
'künftige Verkehrsflächen'Baustoffgemisch ohne
RC-Baustoffe und industriell
hergestellte
Gesteinskörnung. Max. Abweichung von der Sollhöhe +3/-3
cm.
Einbaudicke cm
'3 - 5' zur Abdeckung der
Stabilisierungsschicht
aus Schroppenmaterial vor Einbau der
Frostschutzschicht.
Max. Abweichung von der Sollhöhe +3/-3 cm.
Material: Baustoffgemisch
'8/16 mm'.
Menge: 105,000 t

**03.01.0150 Geotextil als Trennschicht verlegen Nutz.Dauer>25Jahr*pH 4-9 GRK 5*verlegen quer Abr. Abwicklung**
StL-Nr. 22410640321020102
Geotextil als Trenn- und Filterschicht verlegen. Trennschicht nach Unterlagen des AG. Überlappung mindestens
0,50 m. Überschüttung wird gesondert vergütet.
Erforderliche Nutzungsdauer über 25 Jahre.
pH-Wert des Umgebungsmilieus 4 bis 9.
Geotextilrobustheitsklasse 5.
Verlegen quer zur Straßenachse.
Abrechnung nach abgewickelter, überdeckter Fläche
ohne Überlappung.
Menge: 1980,000 m2

**03.01.0160 Geotextil in Sickeranlagen einbauen Sickerstrang*GRK 4*Abr. Abwicklung**
StL-Nr. 224106413110901
Geotextil als Filter nach Unterlagen des AG in Sickeranlagen einbauen. Überlappung mindestens 0,50 m. Erforderliche Nutzungsdauer über 25 Jahre. Sickermaterial,
Sickerrohre und Erdarbeiten werden gesondert vergütet.
Filter in Sickerstrang.
Geotextilrobustheitsklasse 4.
Filtereigenschaften 'Wirksamme Öffnungsweite von 0,05 -
0,1 mm'
Abrechnung nach abgewickelter, überdeckter Fläche
ohne Überlappung.
Menge: 200,000 m2

**03.01.0170 Graben herstellen*Grab. Unterl. AG*Tiefe über 0,5-1m Abrechnung Abtrag**
StL-Nr. 22410652391929901
Graben profilgerecht herstellen.
Homogenbereich 'Bodenklasse 3-5'
Graben nach Unterlagen des AG.
Sohlenbreite '0,35 m'
Grabentiefe über 0,50 bis 1,00 m.
Böschungsneigung '=1:1.5'
Boden bzw. Fels 'innerhalb der Baustelle lagern, bzw.
an Lagerfläche in Haufwerken lagern, Förderweg bis
4000m'
Abrechnung nach Abtragsprofilen.
Menge: 190,000 m3

**03.01.0180 Mehraufwand Erdarb. vorh. Leitungen Stromkabel z. T. in KSR längs- und querlaufend**
StL-Nr. 2259062360990
Mehraufwand bei der Ausführung von Abtrags- und/oder
Verfüllarbeiten einschließlich des ungebundenen
Oberbaues in Folge von vorhandenen Leitungen unter
Beachtung der einschlägigen Vorschriften.
Der Mehraufwand wird bis zu einem Abstand von 50 cm in
horizontaler und vertikaler Richtung vergütet, sofern
kein anderer Abstand angegeben ist. Auch bei parallel
laufenden Leitungen wird die Position unabhängig vom
Achsabstand einmal je Leitung abgerechnet.
Abgerechnet wird in der Achse der jeweiligen Leitung.
Leitung =  'Stromkabel z. T. in KSR '
Verlauf der Leitung 'längs- und querlaufend'
Menge: 35,000 m

**03.01.0190 Mehraufwand Erdarb. vorh. Leitungen FM-Kabelbündel längs und querlaufend**
StL-Nr. 2259062360390
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Fernmeldekabelbündel.
Verlauf der Leitung 'längs- und querlaufend'
Menge: 25,000 m

**03.01.0200 Mehraufwand Erdarb. vorh. Druckleitung**
StL-Nr. 2259062360690
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Gasleitung.
Verlauf der Leitung 'längs- und querlaufend'
Menge: 15,000 m

**03.01.0210 Mehraufwand Erdarb. vorh. Leitungen Steuerkabel Gasleitung längs- und querlaufend**
StL-Nr. 2259062360990
Mehraufwand bei der Ausführung von Abtrags- und/oder
Verfüllarbeiten einschließlich des ungebundenen
Oberbaues in Folge von vorhandenen Leitungen unter
Beachtung der einschlägigen Vorschriften.
Der Mehraufwand wird bis zu einem Abstand von 50 cm in
horizontaler und vertikaler Richtung vergütet, sofern
kein anderer Abstand angegeben ist. Auch bei parallel
laufenden Leitungen wird die Position unabhängig vom
Achsabstand einmal je Leitung abgerechnet.
Abgerechnet wird in der Achse der jeweiligen Leitung.
Leitung =  'Steuerkabel Gasleitung'
Verlauf der Leitung 'längs- und querlaufend'
Menge: 15,000 m

**03.01.0220 Mehraufwand Erdarb. vorh. Leitungen**
StL-Nr. 2259062360990
Mehraufwand bei der Ausführung von Abtrags- und/oder
Verfüllarbeiten einschließlich des ungebundenen
Oberbaues in Folge von vorhandenen Leitungen unter
Beachtung der einschlägigen Vorschriften.
Der Mehraufwand wird bis zu einem Abstand von 50 cm in
horizontaler und vertikaler Richtung vergütet, sofern
kein anderer Abstand angegeben ist. Auch bei parallel
laufenden Leitungen wird die Position unabhängig vom
Achsabstand einmal je Leitung abgerechnet.
Abgerechnet wird in der Achse der jeweiligen Leitung.
Leitung =  'Kabelbündel 20 kV gewerblich mit
Steuerleitung'
Verlauf der Leitung 'längs- und querlaufend'
Menge: 20,000 m

**03.01.0230 Mehraufwand Erdbau vorh. Einbauten Schacht**
StL-Nr. 22590624101
Mehraufwand bei der Ausführung von Abtrags- und
Verfüllarbeiten infolge von vorhandenen Einbauten.
Einbauteil = Schacht.
Menge: 2,000 St

**03.01.0240 Mehraufwand Erdbau vorh. Einbauten Kappe**
StL-Nr. 22590624102
Mehraufwand bei der Ausführung von Abtrags- und
Verfüllarbeiten infolge von vorhandenen Einbauten.
Einbauteil = Hydranten- und Schieberkappe.
Menge: 2,000 St

**03.01.0250 Suchgraben herstellen*Tiefe bis 1,25 m nur Handschacht.*Boden einb.u.v. Abrechnung Abtrag**
StL-Nr. 22410891291100101
Suchgraben nach Unterlagen des AG einschließlich Handschachtung herstellen. Aushub zur Wiederverwendung
seitlich lagern. Beschreibung der Homogenbereiche nach
Unterlagen des AG.
Homogenbereiche 'Bodenklasse 3-5'
Grabentiefe bis 1,25 m.
Nur Handschachtung.
Seitlich gelagerten Boden einbauen und verdichten.
Abrechnung nach Abtragsprofilen.
Menge: 20,000 m3

**03.01.0260 Rasenansaat mit RSM herstellen Bösch., Trennstr.*Feinplanum herst. Menge 15 g/m2*RSM 7.1.1**
StL-Nr. 221107202052310
Rasenansaat mit RSM herstellen. Saatgut ohne Entmischung ausbringen, einarbeiten und andrücken.
Fläche = Böschungen, Trennstreifen und Mulden.
Feinplanum herstellen.
Saatgutmenge = 15 g/m2.
Regelsaatgutmischung (RSM) 7.1.1 Landschaftsrasen -
Standard ohne Kräuter.
Menge: 795,000 m2

**03.01.0270 Straßenkappe ausbauen Kappe reinigen**
StL-Nr. 2229104210901
Straßenkappe mit Tragplatte von Versorgungsleitung und
dgl. freiliegend ausbauen, Gestänge sichern,
Straßenkappe innerhalb der Baustelle lagern.
Einbauteil 'Schieber- und Hydrantenkappe'Ausgebaute
Straßenkappe reinigen.
Menge: 2,000 St

**03.01.0280 Gel. Straßenkappe einbauen Kappe m. Tragpl.**
StL-Nr. 2229104260902
Innerhalb der Baustelle gelagerte Straßenkappe ggf.
einschl. Tragplatte einbauen. Die Mehraufwendungen im
Bereich der jeweiligen Schichten des Oberbaues werden
gesondert vergütet.
Einbauteil 'Schieber- und Hydrantenkappe'..Straßenkappe
einschließlich Tragplatte.
Menge: 2,000 St

#### Titel 03.02 Baugruben, Leitungsgräben - LB108A24.LB

*Hinweis*
Vorbemerkungen/Vertragstext zu Baugruben,
Leitungsgräben
1. Allgemeines
1.1 Die Boden- und Untergrundverhältnisse sind in den
Unterlagen des AG angegeben. Diese Unterlagen gelten
nur für die Aufschlussstellen und die ausgeschriebene
Gründungsart. Aus der Verwertung der Unterlagen für
eine Änderung der Bauwerksgründung nach Art und Lage
sowie für die Gründung von Baubehelfen kann der AN dem
AG gegenüber keine Ansprüche ableiten.
1.1 Der Aushub ist getrennt nach Homogenbereichen zu
lagern. Auffälligkeiten für Verunreinigungen beim
Aushub (Geruch oder augenscheinlich) sind der
Bauleitung unverzüglich zu melden.
1.2 Sofern in der Leistungsbeschreibung nichts anderes
angegeben ist, ist bei der Verwendung von
Geokunststoffen von einer vorgesehenen Nutzungsdauer
von 100 Jahren auszugehen.
1.3 Die Kontrollprüfungen zur Eigenüberwachung müssen
gemäß ZTV E-StB09 durchgeführt und protokolliert
werden. Als Prüfmethode für die Verdichtungskennwerte
im Bereich Erdbau wird die Methode M3 festgelegt,
sofern in der Leistungsbeschreibung nichts anderes
angegeben wird.
2. Nebenleistungen, Besondere Leistungen
Die nachfolgend aufgeführten Leistungen gehören zum
Leistungsumfang:
2.1 Das Zwischenlagern des Bodens, soweit es nicht vom
AG angeordnet
wird.
3. Abrechnung
3.1 Die Abrechnungstiefe bei Baugruben geht von OK
Gelände aus.
3.2 Die Abrechnungstiefe für den Leitungsgrabenaushub
ist für jeden Grabenabschnitt jeweils die planmäßige
Grabentiefe nach DIN EN 1610. Sofern in der
Leistungsposition keine andere Angabe gemacht wird, ist
die Abrechnungstiefe für den Leitungsgrabenaushub in
Dämmen, die im gleichen Auftrag hergestellt werden, die
Dicke der Leitungszone zuzüglich der nach Angaben des
Rohrherstellers statisch erforderlichen Überdeckung.
3.4 Die Abrechnungsbreite für Leitungsgräben mit
Rohrleitungen ist die  Mindestgrabenbreite nach DIN EN
1610, Tab. 1 und Tab. 2. Maßgeblich für die Abrechnung
ist der jeweils größere Wert aus den Tabellen, sofern
in der Position nichts anderes angegeben ist. Ein ggf.
vorhandener Verbau ist bei der Ermittlung der
Abrechnungsbreite nicht zu berücksichtigen.
3.5 Für Leitungsgräben mit Rohrleitung ist die
Abrechnungslänge die  tatsächliche Länge der
Rohrleitung.
Ergänzend gilt folgendes:
- Zwischenschächte im Zuge der Rohrleitung werden
übermessen.
- Bei abzweigenden Leitungen wird von der Achse
Hauptrohr gemessen.
- Zweigt die Rohrleitung außerhalb von Schächten von
bestehenden und  bereits verfüllten Leitungen ab, wird
zur Herstellung des Anschlusses der Rohrlänge 1,00 m
unabhängig vom Durchmesser des Hauptrohres
zugeschlagen.
- Beginnt oder endet die Rohrleitung an einem neu
herzustellenden Schacht,
wird der Rohrlänge der Außendurchmesser des Schachtes
und zusätzlich
0,5 m zugeschlagen.
- Beginnt oder endet die Rohrleitung an einem
bestehenden Schacht, wird
der Rohrlänge 0,5 m zugeschlagen.
- Beginnt die Rohrleitung an einem neu herzustellenden
Straßenablauf,
wird der Rohrlänge der Außendurchmessers des
Straßenablaufs  zugeschlagen.
- Endet die Rohrleitung an einem Haus oder sonstigen,
nicht zum Rohrleitungsgraben zählenden baulichen
Anlagen, so wird bis Außenkante der
Einführung gemessen.
3.6 Der Mehraufwand bei Leitungsgräben und Baugruben
infolge von vorhandener Leitungen wird nicht vergütet,
wenn die Leitungen zum Abbruch ausgeschrieben oder
nicht mehr in Betrieb sind.

*Hinweis*
Die Zwischenlager für Rohr- und Leitungsgrabenaushub
liegen außerhalb der Baustelle.Lageflächen innehrlab
des Baubereiches können genutzt werden. Zudem eine
Zwischenlagerfläche für Aushub/ Frostschutz/ Asphalt/
Oberboden usw. auf dem Privatgrundstück der DHB Therm
(siehe Leistungsbeschreibung), Transportweg bis zu
500m. Darüberhinaus kann für Überschussaushub  auf eine
Zwischenlagerfläche der Gemeinde transportiert werden
und dort in Haufwerken gelagert werden, Transportweg
bis zu 4000m.

**03.02.0010 Leitungsgr. m. Schachtbaugr. herst.*Tiefe bis 1,25 m Rohr bis DN 150*m.Verb./+10 m3 W. Verfüllboden ges. Abr. senkrecht**
StL-Nr. 22410821591113091
Leitungsgraben einschließlich Schachtbaugruben herstellen. Straßenaufbruch wird gesondert vergütet. Schachtdurchmesser und -abstände nach Unterlagen des AG.
In gewachsenem Boden. Homogenbereiche 'Bodenklasse 3-5'
Grabentiefe bis 1,25 m.
Breite der Grabensohle für Rohr bis DN 150.
Notwendigen Verbau entsprechend statischen und konstruktiven Erfordernissen herstellen, vorhalten und
entfernen. Offene Wasserhaltung bis zu einer Pumpenleistung von 10 m3 Fördermenge und 5,00 m Förderhöhe
je Stunde und Haltung ausführen.
Aushub wird zum Verfüllen nicht verwendet. Verfüllen
der Baugruben und des Grabens nach Verlegen der Leitung
wird gesondert vergütet.
Zum Verfüllen nicht verwendeten Aushub 'innerhalb der
Baustelle lagern, bzw. an Lagerfläche in Haufwerken
lagern und zur Zwischenlagerfläche des AG fördern,
Förderweg bis 4000m'
Abrechnung mit senkrechten Wänden.
Menge: 15,000 m3

**03.02.0020 Leitungsgr. m. Schachtbaugr. herst.*Tiefe >1,25-1,75m*m.Verb./+10 m3 W. Verfüllboden ges. Abr. senkrecht**
StL-Nr. 22410821592913091
Leitungsgraben einschließlich Schachtbaugruben herstellen. Straßenaufbruch wird gesondert vergütet. Schachtdurchmesser und -abstände nach Unterlagen des AG.
In gewachsenem Boden. Homogenbereiche 'Bodenklasse 3-5'
Grabentiefe über 1,25 bis 1,75 m.
Breite der Grabensohle 'für Rohr DN 200'
Notwendigen Verbau entsprechend statischen und konstruktiven Erfordernissen herstellen, vorhalten und
entfernen. Offene Wasserhaltung bis zu einer Pumpenleistung von 10 m3 Fördermenge und 5,00 m Förderhöhe
je Stunde und Haltung ausführen.
Aushub wird zum Verfüllen nicht verwendet. Verfüllen
der Baugruben und des Grabens nach Verlegen der Leitung
wird gesondert vergütet.
Zum Verfüllen nicht verwendeten Aushub 'innerhalb der
Baustelle lagern, bzw. an Lagerfläche in Haufwerken
lagern und zur Zwischenlagerfläche des AG fördern,
Förderweg bis 4000m'
Abrechnung mit senkrechten Wänden.
Menge: 45,000 m3

**03.02.0030 Leitungsgr. m. Schachtbaugr. herst.*Tiefe >1,25-1,75m Rohr DN 300*m.Verb./+10 m3 W. Verfüllboden ges. Abr. senkrecht**
StL-Nr. 22410821592213091
Leitungsgraben einschließlich Schachtbaugruben herstellen. Straßenaufbruch wird gesondert vergütet. Schachtdurchmesser und -abstände nach Unterlagen des AG.
In gewachsenem Boden. Homogenbereiche 'Bodenklasse 3-5'
Grabentiefe über 1,25 bis 1,75 m.
Breite der Grabensohle für Rohr DN 300.
Notwendigen Verbau entsprechend statischen und konstruktiven Erfordernissen herstellen, vorhalten und
entfernen. Offene Wasserhaltung bis zu einer Pumpenleistung von 10 m3 Fördermenge und 5,00 m Förderhöhe
je Stunde und Haltung ausführen.
Aushub wird zum Verfüllen nicht verwendet. Verfüllen
der Baugruben und des Grabens nach Verlegen der Leitung
wird gesondert vergütet.
Zum Verfüllen nicht verwendeten Aushub 'innerhalb der
Baustelle lagern, bzw. an Lagerfläche in Haufwerken
lagern und zur Zwischenlagerfläche des AG fördern,
Förderweg bis 4000m'
Abrechnung mit senkrechten Wänden.
Menge: 55,000 m3

**03.02.0040 Baustoff lief.,in Leitungsgr. einb.*Tiefe bis 1,25 m Rohr bis DN 150*oberh.Leitungsz.**
StL-Nr. 224108238911019
Baustoff nach Unterlagen des AG liefern, in Leitungsgraben einschließlich Schachtbaugruben einbauen und
verdichten. Einbaudokumentation nach Unterlagen des AG
übergeben.
Baustoff 'Lieferung von nichtbindigem Boden, grobkörnig
oder gemischtkörnig, mit höchstens 15 - Gew.% Korn <
0,063 mm. ( z.B. Bodengruppe GW nach DIN 18196 ).
Verdichtung mit geeignetem Verdichtungsgerät gemäß.
Anhang 1 der ZTV A-StB 2012'
Grabentiefe bis 1,25 m.
Breite der Grabensohle für Rohr bis DN 150.
Baustoff nach Verlegen der Leitung in Graben oberhalb
der Leitungszone und in Baugruben einbauen und verdichten.
Abrechnung 'nach DIN EN 1610 bis OK Erdplanum'
Menge: 8,000 m3

**03.02.0050 Baustoff lief.,in Leitungsgr. einb.*Tiefe >1,25-1,75m Abrechnung senkr.**
StL-Nr. 224108238929091
Baustoff nach Unterlagen des AG liefern, in Leitungsgraben einschließlich Schachtbaugruben einbauen und
verdichten. Einbaudokumentation nach Unterlagen des AG
übergeben.
Baustoff 'Lieferung von nichtbindigem Boden, grobkörnig
oder gemischtkörnig, mit höchstens 15 - Gew.% Korn <
0,063 mm. ( z.B. Bodengruppe GW nach DIN 18196 ).
Verdichtung mit geeignetem Verdichtungsgerät gemäß.
Anhang 1 der ZTV A-StB 2012'
Grabentiefe über 1,25 bis 1,75 m.
Breite der Grabensohle 'für Rohr DN 200.'
Baustoff 'nach Verlegen der Leitung in Graben oberhalb
der Leitungszone und in Baugruben einbauen und
verdichten'
Abrechnung mit senkrechten Wänden entsprechend
der Abrechnung beim Aushub.
Menge: 30,000 m3

**03.02.0060 Baustoff lief.,in Leitungsgr. einb.*Tiefe >1,25-1,75m Rohr DN 300*oberh.Leitungsz.**
StL-Nr. 224108238922019
Baustoff nach Unterlagen des AG liefern, in Leitungsgraben einschließlich Schachtbaugruben einbauen und
verdichten. Einbaudokumentation nach Unterlagen des AG
übergeben.
Baustoff 'Lieferung von nichtbindigem Boden, grobkörnig
oder gemischtkörnig, mit höchstens 15 - Gew.% Korn <
0,063 mm. ( z.B. Bodengruppe GW nach DIN 18196 ).
Verdichtung mit geeignetem Verdichtungsgerät gemäß.
Anhang 1 der ZTV A-StB 2012'
Grabentiefe über 1,25 bis 1,75 m.
Breite der Grabensohle für Rohr DN 300.
Baustoff nach Verlegen der Leitung in Graben oberhalb
der Leitungszone und in Baugruben einbauen und verdichten.
Abrechnung 'nach DIN EN 1610 bis OK Erdplanum'
Menge: 36,000 m3

**03.02.0070 Boden d. AG in Leitungsgr. einb.*oberh.Leitungsz. Abrechnung senkr.**
StL-Nr. 224108227999101
Boden des AG in Leitungsgraben einschließlich Schachtbaugruben einbauen und verdichten einschl. ggf. erforderlicher Wasserzugabe.
Boden 'Homogenbereich B1 außerhalb der Baustelle aus
Zwischenlager aufnehmen und zur Einbaustelle fördern'
Grabentiefe 'über 0,50 bis 3,00 m'
Breite der Grabensohle 'über 0,70 bis 1,30 m'
Boden nach Verlegen der Leitung in Graben oberhalb der
Leitungszone und in Baugruben einbauen und verdichten.
Abrechnung mit senkrechten Wänden entsprechend
der Abrechnung beim Aushub.
Menge: 40,000 m3

**03.02.0080 Suchgraben herstellen*Tiefe bis 1,25 m nur Handschacht.*Aufbruch gesond. Boden einb.u.v.*Abrechnung Abtrag**
StL-Nr. 22410891291110101
Suchgraben nach Unterlagen des AG einschließlich Handschachtung herstellen. Aushub zur Wiederverwendung
seitlich lagern. Beschreibung der Homogenbereiche nach
Unterlagen des AG.
Homogenbereiche 'Bodenklasse 3-5'
Grabentiefe bis 1,25 m.
Nur Handschachtung.
Straßenaufbruch wird gesondert vergütet.
Seitlich gelagerten Boden einbauen und verdichten.
Abrechnung nach Abtragsprofilen.
Menge: 10,000 m3

**03.02.0090 Mehraufwand bei Leitungsgräben längs- und querlaufend Kabel**
StL-Nr. 222908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'längs- und querlaufend'
Leitung = 'Strom-, Fernmelde-, Signal- und Steuerkabel'
Menge: 150,000 m

**03.02.0100 Mehraufwand bei Leitungsgräben längs- und querlaufend Gasleitung**
StL-Nr. 222908206090800
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'längs- und querlaufend'Leitung =
Gasleitung.
Menge: 10,000 m

**03.02.0110 Mehraufwand bei Leitungsgräben längs- und querlaufend Abwasserdruckleitungen DN 90 bis DN 250**
StL-Nr. 222908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'längs- und querlaufend'
Leitung = 'Abwasserdruckleitungen DN 90 bis DN 250'
Menge: 10,000 m

**03.02.0120 Mehraufwand Erdbau vorh. Einbauten Kappe**
StL-Nr. 22590624102
Mehraufwand bei der Ausführung von Abtrags- und
Verfüllarbeiten infolge von vorhandenen Einbauten.
Einbauteil = Hydranten- und Schieberkappe.
Menge: 1,000 St

#### Titel 03.03 Entwässerung für Strassen - LB110A24.LB

*Hinweis*
Vorbemerkungen/Vertragstext zu Entwässerung für
Strassen
1. Allgemeines
1.1 Ein Höhenausgleich bei Schächten durch den Einbau
von Ausgleichsringe
ist bis max. 240 mm zulässig.
2. Die nachfolgend aufgeführten Leistungen gehören zum
Leistungsumfang:
2.1 Das Ablängen der Kunststoffrohre bei
Schachtanschlüssen und beim
Einbau von Formstücken.
2.2 Das Reinigen und Spülen der Kanäle nach Bau.
3. Abrechnung:
3.1 Beim Aufmaß der Rohrleitungen werden die Formstücke
übermessen.
Die Formstücke werden in Stück nach der jeweiligen
Leistungsposition
abgerechnet. Bei unterschiedlichen Rohrdurchmessern
wird das Formstück
der Rohrleitung mit dem größeren Durchmesser
zugeschlagen.
3.2 Zu den Formstücke zählen: Abzweige, Bögen,
Verschlussteller, sofern sie
verbleiben und Übergangsstücke. Überschiebemuffen nur
bei Anschlüssen an
bereits bestehende Schächte oder Kanäle.
3.3 Bei Rohrleitungen mit Böschungsstücken werden die
Rohrleitungen bis
zur unteren Vorderkante des Böschungsstückes
durchgemessen.
Gelenkige Schachtanschlüsse bei Kunststoffrohren sind
einzukalkulieren.
3.4 Mehraufwendungen beim Rückbau vorhandener
Kanalleitungen
Die Leitungsgrabenarbeiten sind zum Großteil direkt auf
den Trassen der
bestehenden Kanal - und Leitungsverläufe auszuführen (
Rückbau / Austausch vorhandener Leitungen ). Der
dadurch ggf. erforderliche Mehraufwand ist bei den
Aushubarbeiten und bei den Rückbauarbeiten der
Leitungen zu
berücksichtigen. Das Rohrabbruchmaterial ist konsequent
vom Leitungsgrabenaushub zu trennen. Dieser Mehraufwand
ist in die Einheitspreise
einzukalkulieren und wird nicht gesondert vergütet.

*Hinweis*
Die Zwischenlager für Rohr- und Leitungsgrabenaushub
liegen außerhalb der Baustelle.Lageflächen innehrlab
des Baubereiches können genutzt werden. Zudem eine
Zwischenlagerfläche für Aushub/ Frostschutz/ Asphalt/
Oberboden usw. auf dem Privatgrundstück der DHB Therm
(siehe Leistungsbeschreibung), Transportweg bis zu
500m. Darüberhinaus kann für Überschussaushub  auf eine
Zwischenlagerfläche der Gemeinde transportiert werden
und dort in Haufwerken gelagert werden, Transportweg
bis zu 4000m.

**03.03.0010 Sickerrohrltg. herst.m.Erdarbeiten Rohr DN 100*Vollsickerrohr PE-HD-Rohr,Typ R2*Tiefe bis 0,50 m**
StL-Nr. 22411023111119990
Sickerrohrleitung herstellen, Erdarbeiten ausführen.
Offene Wasserhaltung bis zu einer Pumpenleistung von
10 m3 Fördermenge und 5,00 m Förderhöhe je Stunde und
Haltung ausführen. Die Grabensohle als Sickerraumsohle
ausbilden. Restlichen Grabenraum mit Filtermaterial
verfüllen und verdichten. Schächte und Anschlüsse an Schächte
werden gesondert vergütet.
Rohr DN/ID 100.
Vollsickerrohr (TP).
Rohr aus PE-HD Typ R 2 (innen glatt, außen gewellt).
Grabentiefe bis 0,50 m.
Filter 'aus Kies 16/32, inklusive Auskleidung der Sohle
und Seitenflächen mit Geotextilen Filter,
Dürchlässigkeitsbeiwert Kv mind. 0,1 cm/s, Überlappung
mind. 0,1m'
Homogenbereiche 'Bodenklasse 3-5'
Aushub 'innerhalb der Baustelle lagern, bzw. an
Lagerfläche in Haufwerken lagern und zur
Zwischenlagerfläche des AG fördern, Förderweg bis
4000m'
Menge: 135,000 m

**03.03.0020 Formstück einbauen (Zulage)**
StL-Nr. 2241102559900
Formstück in Sickerrohrleitung einbauen. Vergütet wird
der Mehraufwand für den Einbau des Formstückes gegenüber der bis zur Innenfläche der Sammelrohrleitung
durchgemessenen Rohrleitung.
Formstück 'Übergangsstück PE-HD R2 DN 100 auf PP DN
160'
Menge: 3,000 St

**03.03.0030 Entwässerungsrohrleitung abbrechen*Kunststoff-Rohr*Tiefe bis 1,25 m Ausb. verwerten**
StL-Nr. 224110305949101
Entwässerungsrohrleitung abbrechen. Entwässerungsrohrleitung liegt bis Oberkante Rohr frei. Erdarbeiten in
der verbliebenen Leitungszone ausführen. Offene Wasserhaltung bis zu einer Pumpenleistung von 10 m3 Fördermenge und 5,00 m Förderhöhe je Stunde und Haltung ausführen. Das Ausbauen von Schächten wird gesondert vergütet.
Rohr DN/ID 'DN 200'
Rohr aus Kunststoff.
Bettung 'ungebundenes Material Sand oder Splitt'
Fließsohlentiefe bis 1,25 m.
Ausbaustoffe nach Wahl des AN verwerten.
Menge: 18,000 m

**03.03.0040 Entwässerungsrohrleitung abbrechen*Stahlbeton-Rohr*Tiefe ü.1,25-1,75 Ausb. verwerten**
StL-Nr. 224110305929201
Entwässerungsrohrleitung abbrechen. Entwässerungsrohrleitung liegt bis Oberkante Rohr frei. Erdarbeiten in
der verbliebenen Leitungszone ausführen. Offene Wasserhaltung bis zu einer Pumpenleistung von 10 m3 Fördermenge und 5,00 m Förderhöhe je Stunde und Haltung ausführen. Das Ausbauen von Schächten wird gesondert vergütet.
Rohr DN/ID 'DN 300 B'
Rohr aus Stahlbeton.
Bettung 'ungebundenes Material Sand oder Splitt'
Fließsohlentiefe über 1,25 bis 1,75 m.
Ausbaustoffe nach Wahl des AN verwerten.
Menge: 71,000 m

**03.03.0050 Entwässerungsrohrleitung abbrechen*Kunststoff-Rohr*Tiefe bis 1,25 m Ausb. verwerten**
StL-Nr. 224110305949101
Entwässerungsrohrleitung abbrechen. Entwässerungsrohrleitung liegt bis Oberkante Rohr frei. Erdarbeiten in
der verbliebenen Leitungszone ausführen. Offene Wasserhaltung bis zu einer Pumpenleistung von 10 m3 Fördermenge und 5,00 m Förderhöhe je Stunde und Haltung ausführen. Das Ausbauen von Schächten wird gesondert vergütet.
Rohr DN/ID 'Sickerleitung DN 100'
Rohr aus Kunststoff.
Bettung 'aus Splitt/Kies bis 20 cm dick'
Fließsohlentiefe bis 1,25 m.
Ausbaustoffe nach Wahl des AN verwerten.
Menge: 120,000 m

**03.03.0060 Anschlussleitung herstellen Rohr DN 150*PP-Rohr Tiefe bis 1,25 m*Überdeckg.bis 1 m LM 1, Statik.*Ringst. Kl.SN 16**
StL-Nr. 22411031522991133
Anschlussleitung zum Schacht bzw. zur Sammelrohrleitung
nach statischen und konstruktiven Erfordernissen herstellen. Anschluss an Schacht bzw. Sammelrohrleitung
sowie Formstücke werden gesondert vergütet.
Rohr DN/ID 150.
Rohr aus PP.
Rohrverbindung ''
Bettung 'nach DIN EN 1610, Typ 1 herstellen.
Füllmaterial für Rohrauflager und Rohrumhüllung: Sand -
Splitt - Gemisch <11mm max Korngröße, Breite wie
Rohrgrabenbreite nach DIN EN 1610. Rohrüberdeckung
(Abdeckung 30cm über Rohrscheitel. '
Fließsohlentiefe bis 1,25 m.
Überdeckungshöhe bis 1,00 m.
Straßenverkehrslast = LM 1 nach DIN EN 1991-2. Statische Berechnung aufstellen und liefern.
Ringsteifigkeit SN 16 nach DIN EN ISO 9969.
Menge: 15,000 m

**03.03.0070 Anschlussleitung herstellen Rohr DN 200*PP-Rohr*Überdeckg.ü.1-2 m LM 1, Statik.*Ringst. Kl.SN 16**
StL-Nr. 22411031532999233
Anschlussleitung zum Schacht bzw. zur Sammelrohrleitung
nach statischen und konstruktiven Erfordernissen herstellen. Anschluss an Schacht bzw. Sammelrohrleitung
sowie Formstücke werden gesondert vergütet.
Rohr DN/ID 200.
Rohr aus PP.
Rohrverbindung ''
Bettung 'nach DIN EN 1610, Typ 1 herstellen.
Füllmaterial für Rohrauflager und Rohrumhüllung: Sand -
Splitt - Gemisch <11mm max Korngröße, Breite wie
Rohrgrabenbreite nach DIN EN 1610. Rohrüberdeckung
(Abdeckung 30cm über Rohrscheitel. '
Fließsohlentiefe '1,00 - 1,50m'
Überdeckungshöhe über 1,00 bis 2,00 m.
Straßenverkehrslast = LM 1 nach DIN EN 1991-2. Statische Berechnung aufstellen und liefern.
Ringsteifigkeit SN 16 nach DIN EN ISO 9969.
Menge: 40,000 m

**03.03.0080 Betonrohrleitung herstellen Rohr DN 300*Stahlbeton-Rohr K Dichtung T ü. 1,25-1,75 m*Überdeckg.ü.1-2 m LM 1, Statik**
StL-Nr. 22411032013192203
Entwässerungsrohrleitung aus Betonrohren nach statischen und konstruktiven Erfordernissen herstellen. An-
schluss an Schacht sowie Formstücke werden gesondert
vergütet.
Rohr DN/ID 300.
Rohr aus Stahlbeton, Form K.
Rohrverbindung mittels Muffe mit fest integrierter
Dichtung aus Elastomeren.
Bettung 'nach DIN EN 1610, Typ 1 herstellen.
Füllmaterial für Rohrauflager und Rohrumhüllung: Sand -
Splitt - Gemisch <11mm max Korngröße, Breite wie
Rohrgrabenbreite nach DIN EN 1610. Rohrüberdeckung
(Abdeckung 30cm über Rohrscheitel. '
Fließsohlentiefe über 1,25 bis 1,75 m.
Überdeckungshöhe über 1,00 bis 2,00 m.
Straßenverkehrslast = LM 1 nach DIN EN 1991-2. Statische Berechnung aufstellen und liefern.
Menge: 49,000 m

**03.03.0090 Formstück einbauen (Zul.)*Stahlbeton-Rohr Rohr DN 300**
StL-Nr. 224110369990206
Formstück in Rohrleitung einbauen. Vergütet wird der
Mehraufwand für den Einbau des Formstückes gegenüber
der bis zur Innenfläche der Sammelrohrleitung durchgemessenen Rohrleitung.
Formstück 'Gelenkstück für Schachtanschlüsse, DN 300
SB,'
Rohr aus Stahlbeton.
Durchgangsrohr DN/ID 300.
Menge: 3,000 St

**03.03.0100 Formstück einbauen (Zul.)*Stahlbeton-Rohr Rohr DN 300**
StL-Nr. 224110369990206
Formstück in Rohrleitung einbauen. Vergütet wird der
Mehraufwand für den Einbau des Formstückes gegenüber
der bis zur Innenfläche der Sammelrohrleitung durchgemessenen Rohrleitung.
Formstück 'Passstück für Regenwasserhaltung, DN 300
SB,'
Rohr aus Stahlbeton.
Durchgangsrohr DN/ID 300.
Menge: 1,000 St

**03.03.0110 Rohranschluss herstellen (Zul.) Anschluss DN 150*AL Kunststoff SL Stahlbeton*Öffnung herst.**
StL-Nr. 2241103642321
Rohranschluss an Sammelrohrleitung herstellen, An-
schluss abdichten. Vergütet wird der Mehraufwand für
das Herstellen des Anschlusses einschließlich Pass- und
Sattelstücke gegenüber der bis zur Innenfläche der Sammelrohrleitung durchgemessenen Rohrleitung.
Rohr DN/ID der Anschlussleitung 150.
Anschlussleitung aus Kunststoff.
Sammelleitung aus Stahlbeton.
Öffnung für Rohranschluss durch Bohren herstellen.
Menge: 1,000 St

**03.03.0120 Formstück einbauen (Zul.) Abzweig DN 150*Kunststoff-Rohr Rohr DN 200**
StL-Nr. 224110369020404
Formstück in Rohrleitung einbauen. Vergütet wird der
Mehraufwand für den Einbau des Formstückes gegenüber
der bis zur Innenfläche der Sammelrohrleitung durchgemessenen Rohrleitung.
Formstück = Abzweig, Anschlussrohr DN/ID 150.
Rohr aus Kunststoff.
Durchgangsrohr DN/ID 200.
Menge: 1,000 St

**03.03.0130 Formstück einbauen (Zul.) Bogen DN 150*Kunststoff-Rohr**
StL-Nr. 224110369080400
Formstück in Rohrleitung einbauen. Vergütet wird der
Mehraufwand für den Einbau des Formstückes gegenüber
der bis zur Innenfläche der Sammelrohrleitung durchgemessenen Rohrleitung.
Formstück = Bogen DN/ID 150.
Rohr aus Kunststoff.
Menge: 12,000 St

**03.03.0140 Formstück einbauen (Zul.) Bogen DN 200*Kunststoff-Rohr Rohr DN 200**
StL-Nr. 224110369090404
Formstück in Rohrleitung einbauen. Vergütet wird der
Mehraufwand für den Einbau des Formstückes gegenüber
der bis zur Innenfläche der Sammelrohrleitung durchgemessenen Rohrleitung.
Formstück = Bogen DN/ID 200.
Rohr aus Kunststoff.
Durchgangsrohr DN/ID 200.
Menge: 2,000 St

**03.03.0150 Böschungsstück einbauen (Zul.) Anlauf 1 zu 1,5**
StL-Nr. 2241103749992
Böschungsstück einbauen. Vergütet wird der Mehraufwand
gegenüber der bis zur unteren Vorderkante des
Böschungsstückes durchgemessenen Rohrleitung.
Rohr DN/ID '200'
Rohr aus 'PP'
Neigung des Anlaufs 1 zu 1,5.
Menge: 2,000 St

**03.03.0160 Schacht ausbauen DU bis 1,00 m*Betonfertigteile Tiefe 1,25-2,00 m*Baut.s.+lagern Rest verw.**
StL-Nr. 224110404112103
Freigelegten Schacht einschließlich Abdeckung vollständig ausbauen. Aufbruch von Straßenbefestigungen und das
Ausbauen von Rohrleitungen wird gesondert vergütet.
Runder Schacht, DN/ID bis 1,00 m.
Schacht aus Betonfertigteilen.
Ausbautiefe ab OK Abdeckung über 1,25 bis 2,00 m.
Abdeckung säubern und innerhalb der Baustelle lagern.
Restliche Ausbaustoffe nach Wahl des AN verwerten.
Menge: 2,000 St

**03.03.0170 Fertigteil-Schacht herstellen BFT*DU 1000 mm*Steig. DIN 19555A T ü.1,00 - 2,00 m*Aufl.gk.Bod 10cm Gleitringdichtung**
StL-Nr. 22411041511222199
Fertigteil-Schacht mit Schachthals einschließlich der
Öffnungen für die Rohranschlüsse herstellen. Erforderliche Auflageringe einbauen. Schachtabdeckung und An-
schluss der Rohrleitungen werden gesondert vergütet.
Schacht aus Betonfertigteilen.
Schacht DU = 1000 mm.
Steigeisen einläufig nach DIN 19 555 Form A, 4 St/m
einbauen.
Lichte Schachttiefe über 1,00 bis 2,00 m.
Auflager aus grobkörnigem Boden, 10 cm dick, herstellen.
Fugendichtung mit Gleitringdichtung aus Elastomeren und
Lastübertragungsring.
Schachtsohle 'Auskleidung Gerniie mit Zementerstich ZE
20 DIN 18560,0 Zu- und Ablauf DN 200PP bis DN 300 SB.
Schacht bestehend aus: Schachtunterteil SU-M mit
Anschlüssen für gelenkige Einbundung der Rohre mittels
Schachtanschlußstück. '
Menge: 3,000 St

**03.03.0180 Zulage für weiteren Rohranschluß DN 100**
Zulage für einen weiteren Rohranschluß an
Schachtunterteil (Fertigteil),mit gelenkiger
Rohreinführung.  Anschluss DN 100 PP, PVC einschl. des
erforderlichen Schachtgerinnes.
Gerinneeinführung nach ATV A 241.
Menge: 4,000 St

**03.03.0190 Zulage für weiteren Rohranschluß DN 160**
Zulage für einen weiteren Rohranschluß an
Schachtunterteil (Fertigteil),mit gelenkiger
Rohreinführung.  Anschluss DN 160 PP, PVC einschl. des
erforderlichen Schachtgerinnes.
Gerinneeinführung nach ATV A 241.
Menge: 1,000 St

**03.03.0200 Betonauflagering einbauen Rg.,verschiebsich Mörtel M20**
StL-Nr. 2241104451901
Betonauflagering, lichter DU 625 mm, einbauen. Fugen
glattstreichen.
Auflagering verschiebesicher.
Ringhöhe '40 bis 100mm'
Fuge zwischen Fertigteilen mit Mörtel M20 vollflächig
herstellen, Fugen glattstreichen.
Menge: 8,000 St

**03.03.0210 Schachtabdeckung aufsetzen DIN 19584, D, B*m. Schmutzfänger Deckel/Einlage*Höhe Zug um Zug Mörtel M20**
StL-Nr. 224110454131201
Schachtabdeckung, mit lichter Weite mindestens 610 mm
und rundem Rahmen, aufsetzen.
Klasse D 400, Ausführung nach DIN 19584, mit Rahmen aus
Gusseisen mit Beton.
Ausführung = mit Schmutzfänger.
Deckel mit dämpfender Einlage.
Schachtabdeckung zunächst provisorisch auflegen und
entsprechend Bauablauf Zug um Zug bis auf planmäßige
Höhe setzen.
Fuge zwischen Fertigteilen mit Mörtel M20 vollflächig
unter Verwendung von mindestens drei Distanzstücken
entsprechender Festigkeit herstellen, Fugen glattstreichen.
Menge: 2,000 St

**03.03.0220 Schachtabdeckung aufsetzen*m. Schmutzfänger Deckel/Einlage*Höhe Zug um Zug Mörtel M20**
StL-Nr. 224110454931201
Schachtabdeckung, mit lichter Weite mindestens 610 mm
und rundem Rahmen, aufsetzen.
Schachtabdeckung 'Klasse D 400, Schachtabdeckung
bestehend aus Rahmen und Einlaufrost als Muldeneinlauf
für Entwässerungsschacht liefern und einbauen. Einbau
in Straßengraben/ Mulde. Abdeckung höhen- und
neigungsgerecht an das Muldenprofil anpassen.
'
Ausführung = mit Schmutzfänger.
Deckel mit dämpfender Einlage.
Schachtabdeckung zunächst provisorisch auflegen und
entsprechend Bauablauf Zug um Zug bis auf planmäßige
Höhe setzen.
Fuge zwischen Fertigteilen mit Mörtel M20 vollflächig
unter Verwendung von mindestens drei Distanzstücken
entsprechender Festigkeit herstellen, Fugen glattstreichen.
Menge: 1,000 St

**03.03.0230 Schachtabdeckung des AG aufsetzen Höhe Zug um Zug*Mörtel M20**
StL-Nr. 22411045721
Schachtabdeckung des AG, rund, mit lichter Weite bis DU
625 mm aufsetzen.
Zunächst provisorisch auflegen und entsprechend Bauablauf Zug um Zug bis auf planmäßige Höhe setzen.
Fuge zwischen Fertigteilen mit Mörtel M20 vollflächig
unter Verwendung von mindestens drei Distanzstücken
entsprechender Festigkeit herstellen, Fugen glattstreichen.
Menge: 8,000 St

**03.03.0240 Schachtabdeckung anpassen*Mörtel M20**
StL-Nr. 2241104639991
Schachtabdeckung freilegen und nach Bauablauf an die
neue planmäßige Höhe anpassen. Aufbrucharbeiten zum
Freilegen der Schachtabdeckung ausführen. Flächenbefestigung herstellen. Ausbauen sowie Liefern und Einbauen
von Schachtteilen werden gesondert vergütet.
Fläche 'Schachtabdeckung mit Granitpflasterzeile
eingefasst. Granitpflasterzeiele ausbauen, von
Betonresten befreien, säubern, lagern und nach
höhenmäßiger Angleichung der Schächte wieder als
Pflasterzeile um die Schachtabdeckung einbauen. Beton C
20/25 '
Aufbruchdicke 'Aufbruchdicke der Graniteinfassung bis
zu 20cm'
Schachtabdeckung 'höher setzten über 0-10cm'
Fuge zwischen Fertigteilen mit Mörtel M20 vollflächig
unter Verwendung von mindestens drei Distanzstücken
entsprechender Festigkeit herstellen, Fugen glattstreichen.
Menge: 9,000 St

**03.03.0250 Straßenablauf ausbauen Betonfertigteile*Tiefe bis 1,25 m*Aufs.s.+lagern Ausbau verwerten**
StL-Nr. 224110506119101
Straßenablauf einschließlich Aufsatz ausbauen. An-
schlussleitungen, die bestehen bleiben, soweit erforderlich abdichten. Das Ausbauen von Rohrleitungen wird
gesondert vergütet.
Straßenablauf aus Betonfertigteilen, vollständig ausbauen.
Ausbautiefe ab OK Aufsatz bis 1,25 m.
Straßenablauf 'liegt in befestigten und unbefestigten
Flächen. Aufbrucharbeiten für Aspahlt und ungebundene
Tragschichten werden seperat vergütet. Die notwenidgen
Erdarbeiten sind in diese Position einzukalkulieren'
Aufsatz säubern und innerhalb der Baustelle lagern.
Sämtliche Ausbaustoffe verwerten nach Wahl des AN.
Menge: 2,000 St

**03.03.0260 Straßenablauf einbauen mit Erdarb. Boden 1a Dicht.*Schaft Form 5c 1 ZwTeil 6a*Aufl-Ring 10a Aufl. C 8/10,10cm*Tiefe bis 1,25 m eing. verd. Bod.**
StL-Nr. 22411051742111110
Straßenablauf aus Betonfertigteilen einbauen. Fugen mit
Mörtel M20 dichten und glattstreichen. Aufsatz wird gesondert vergütet. Erdarbeiten ausführen.
Boden Form 1a mit Abfluss im Boden und eingebautem
Steckmuffendichtelement.
Schaft Form 5c (195 mm hoch).
Ein Zwischenteil Form 6a (295 mm hoch).
Auflagering Form 10a (für quadratische Aufsätze).
Auflager aus Beton C 8/10, 10 cm dick, herstellen.
Aushubtiefe ab OK Straßenablauf bis 1,25 m.
In vom AN eingebauten und verdichteten Boden. Aushub
seitlich lagern und zum Verfüllen verwenden. Überschüssigen Aushub nach Wahl des AN verwerten.
Menge: 3,000 St

**03.03.0270 Aufsatz f. Straßenablauf aufsetzen 500x500, D, Guss*Aufsatz lastentk. dämpf.Einlage*Zinkeimer B 1 Höhe planmäßig*Mörtel M20**
StL-Nr. 22411052302101311
Aufsatz für Straßenablauf aufsetzen.
Klasse D 400, Ausführung nach DIN 19 583, 500x500, mit
Rahmen aus Gusseisen.
Aufsatz lastentkoppelt aufsetzen. Auflager herstellen.
Dämpfende Einlage.
Verzinkter Eimer, Form B 1.
Aufsatz auf planmäßige Höhe setzen.
Fuge zwischen Fertigteilen mit Mörtel M20 vollflächig
herstellen, Fugen glattstreichen.
Menge: 2,000 St

**03.03.0280 Aufsatz f. Straßenablauf aufsetzen 500x500, D, Guss*Aufsatz lastentk. Scharnier*dämpf.Einlage Zinkeimer B 1*Höhe Zug um Zug Mörtel M20**
StL-Nr. 22411052302111321
Aufsatz für Straßenablauf aufsetzen.
Klasse D 400, Ausführung nach DIN 19 583, 500x500, mit
Rahmen aus Gusseisen.
Aufsatz lastentkoppelt aufsetzen. Auflager herstellen.
Aufsatz mit Scharnier.
Dämpfende Einlage.
Verzinkter Eimer, Form B 1.
Aufsatz zunächst provisorisch auflegen und entsprechend
Bauablauf Zug um Zug bis auf planmäßige Höhe setzen.
Fuge zwischen Fertigteilen mit Mörtel M20 vollflächig
herstellen, Fugen glattstreichen.
Menge: 1,000 St

**03.03.0290 Dichtheit Rohrleitung prüfen Rohr DN 300*Kunststoff Haltung bis 30 m*Prüf. m. Luft Prüfung SL.**
StL-Nr. 224110907044121
Entwässerungsrohrleitung auf Dichtheit prüfen. Erforderliche Verankerungen und Rohrverschlüsse herstellen
und beseitigen. Notwendigen Füllstoff liefern und ableiten. Prüfprotokoll erstellen und dem AG übergeben.
Rohrleitung DN/ID 300.
Rohr aus Kunststoff.
Prüfung von Haltungslängen bis 30,00 m.
Prüfung mit Luft.
Prüfung der Sammelleitung.
Menge: 2,000 St

**03.03.0300 Kameradurchfahrung ausführen Rohr DN 300*Kunststoff Haltung bis 30 m*Betrieb/Wasserhtg SL.*Dokumentation*ISY-Bau/Unterl.AG**
StL-Nr. 22411091204412111
Kameradurchfahrung von Entwässerungsrohrleitungen ausführen. Auf Schadstellen untersuchen und auf Da-
tenträger dokumentieren. Datenträger dem AG übergeben.
Abrechnung nach Länge der Rohrleitung.
Rohrleitung DN/ID 300.
Rohr aus Kunststoff.
Haltungslänge bis 30,00 m.
Leitung ist in Betrieb. Erforderliche Wasserhaltung
ausführen.
Befahrung der Sammelleitung.
Dokumentation mit Angabe von Haltung, Rohrmaterial,
Rohrdurchmesser, Haltungslänge, Gefälle im Rohr und
Stationierung von seitlichen Zuläufen und Schadstellen
schriftlich vorlegen.
Daten im ISY-Bau Austauschformat Abwasser (XML) sowie
aufbereitet in Video-Datenformat nach Unterlagen des AG
übergeben. Datenträger nach Unterlagen des AG.
Menge: 49,000 m

#### Titel 03.04 Schichten ohne Bindemittel - LB112A22.LB

*Hinweis*
Vorbemerkungen/Vertragstext zu Schichten ohne
Bindemittel
1. Nebenleistungen, Besondere Leistungen
Die nachfolgend aufgeführten Leistungen gehören zum
Leistungsumfang:
1.1 Die Lieferung von ausschließlich güteüberwachten
Baustoffen
1.1 Die Herstellung in wechselnder Breite.
1.2 Der Wechsel der Querneigung der Bankette von 6 %
auf 12 % und umgekehrt im Bereich von Verwindungen.
1.3 Wenn das Herstellen von Einbauten, Borden etc. im
Leistungsumfang des AN enthalten ist, gehören alle
dadurch verursachten Erschwernisse zum Leistungsumfang.

*Hinweis*
Die Zwischenlager für Bankettmaterial liegen außerhalb
der Baustelle. Transporte mit landwritschaftlichen
Maschinen sind nur innerhalb der Baustelle gestattet.
Transportwege bis 4 km i. M. sind einzukalkulieren. Das
Reinigen der Straßen beim Erdbau auf Anordnung des AG
wird nach Aufwand vergütet.

**03.04.0010 Bankett abtragen Br.ü.1,00-1,50 m*Dicke 10-15 cm Bankett. Leitp.*Mit Veg.decke**
StL-Nr. 222112044312299
Bankett abtragen ggf. einschließlich Vegetationsdecke.
Erschwernisse durch Einbauten werden gesondert
vergütet.
Breite über 1,00 bis 1,50 m.
Dicke über 10 bis 15 cm.
Bankett mit Leitpfosten.
Ausbauen mit Vegetationsdecke.
Ausbaustoff 'innerhalb der Baustelle fördern und nach
Unterlage des AG zwischenlagern. Förderweg bis 4000m'
Menge: 70,000 m3

**03.04.0020 Bankett schälen Breite bis 1,00 m Dicke 5-10cm 12 tief+ 6 hoch**
Bankett einschließlich Vegetationsdecke schälen durch
abfräsen. Erschwernisse durch Einbauten werden gesondert vergütet.
Breite bis 1,00 m.
Dicke über 5 bis 10 cm.
Querneigung 12 v.H. am tiefliegenden und 6 v.H. am
hochliegenden Fahrbahnrand herstellen.
Bankett mit 'mit Leitpfosten und
Schilderpfosten'Schälen durch abschieben.
Schälgut auf den Böschungen verteilen
Menge: 230,000 m

**03.04.0030 Schicht ohne Bindemittel aufnehmen FSS*nat. Gesteinsk.*Abrechng. Abtrag**
StL-Nr. 222112009299191
Schicht ohne Bindemittel aufnehmen. Erschwernisse
durch Einbauten werden gesondert vergütet.
Schicht aus Baustoffgemisch für Frostschutzschichten.
Dicke ''
Fläche ''
Baustoffgemisch aus natürlichen Gesteinskörnungen
nach Unterlagen des AG.
Baustoff 'abtragen, laden, fördern und im
Baustellenbereich oder einer LAgefläche des AG lagern,
Förderweg bis 4000m'
Abgerechnet wird nach Abtragsprofilen.
Menge: 220,000 m3

**03.04.0040 Frostschutzschicht herstellen Bk100 b.1,0 o.F.*0/45 URM n. Unterl. AG*Abrechng. Auftrag**
StL-Nr. 22211220920061991
Frostschutzschicht herstellen. Erschwernisse durch
Einbauten, Schächte und Straßenabläufe werden gesondert vergütet.
In Verkehrsflächen der Belastungsklassen Bk100 bis
Bk1,0, ohne Fertiger bei schwieriger Profilgestaltung oder bei zahlreichen Einbauten.
Baustoffgemisch 0/45.
Umweltrelevante Merkmale des Baustoffgemisches nach
Unterlagen des AG.
Verdichtungsgrad/Verformungsmodul
'Verdichtungsgrad/Verformungsmodul '
Einbaudicke '37 cm'
Abgerechnet wird nach Auftragsprofilen.
Menge: 360,000 m3

**03.04.0050 Unterlage profilieren*EV2 mind.120 Unebenh. max.2 cm**
StL-Nr. 2221120199201
Unterlage für Schicht ohne Bindemittel auf Sollhöhe
nach Unterlagen des AG profilieren und verdichten.
Liefern von Baustoff bzw. Entfernen von überschüssigem Baustoff wird gesondert vergütet. Erschwernisse
durch Einbauten werden gesondert vergütet.
Unterlage 'Frostschutzschicht. Vorhandene ungebundene
Tragschicht nach Ausbau der
Asphalttragschichtoberflächig aufreißen bzw.
auflockern, profilgerecht auf Sollhöhe nach Unterlagen
des AG herstellen und verdichten.
'
Verformungsmodul der profilierten Unterlage mindestens 120 MPa.
Unebenheit innerhalb einer 4,00 m langen Messstrecke
höchstens 2 cm in Längs- und Querrichtung.
Menge: 2200,000 m2

**03.04.0060 Baustoff f. Profilausgleich liefern SfM**
Baustoff für Profilausgleich liefern.
Baustoff für Schicht aus frostunempfindlichem Baustoff oder Baustoffgemisch.
Baustoff UF5, 0/32mm, max 5% Feinkornanteil
Menge: 200,000 to.

**03.04.0070 Bankett profilgerecht herstellen Neben Fahrbahn*Baustoff. C 90/3 12 tief+ 6 hoch*3cm tiefer EV2 mind. 100MPa**
StL-Nr. 22211271111991101
Bankett gemäß ZTV E-StB profilgerecht herstellen. Er-
schwernisse durch Einbauten, Schächte und Straßenabläufe werden gesondert vergütet.
Neben Verkehrsfläche Fahrbahn.
Baustoffgemisch, Kategorie C 90/3, Größtkorn
von 32 mm. Der Feinkornanteil muss im eingebauten Zu-
Stand 8 M.-v.H. bis 12 M.-v.H. betragen.
Breite '1,00-1,50m'
Einbaudicke 'Einbaudicke = 15cm, anstehenden Boden vor
Bankettherstellung verdichten, EV2 45 MPa.'
Querneigung 12 v.H. am tiefliegenden und 6 v.H. am
hochliegenden Fahrbahnrand.
Einbau 3 cm tiefer als Fahrbahnrand.
Verformungsmodul EV2 auf der Oberfläche mindestens
100 MPa.
Menge: 560,000 m2

**03.04.0080 Erschwernis durch Einbauten b.Herst. ToB*Schächte**
StL-Nr. 22211290752
Erschwernis durch Einbauten.
Beim Herstellen von Tragschichten ohne Bindemittel.
Einbauten = Schächte.
Menge: 1,000 St

**03.04.0090 Erschwernis durch Einbauten b.Herst. Bankett*Schächte**
StL-Nr. 22211290772
Erschwernis durch Einbauten.
Beim Herstellen von Banketten.
Einbauten = Schächte.
Menge: 9,000 St

#### Titel 03.05 Asphaltbauweisen - LB113A23.LB

*Hinweis*
Vorbemerkungen/Vertragstext zu Asphaltbauweisen
1. Allgemeines
1.1 Bei Vollsperrungen des Verkehrs bzw. Neubaustrecken
ist die Decke in voller Breite mit einem Fertiger bzw.
mit mehreren gestaffelt fahrenden Fertigern nahtlos
einzubauen.
1.2 Wird im Fahrbahnbereich Handeinbau erforderlich wie
z.B. bei Bauwerksanschlüssen, Quernähten, Aufweitungen,
Einbauten und dgl., so gelten für diese Flächen die
gleichen Grenzwerte für die Unebenheit wie bei
maschinellem Einbau.
1.3 Bei gefrästen Flächen dürfen Unebenheiten nur mit
allmählichem Übergang auftreten. Auf einer 4 m langen
Messstrecke dürfen die Unebenheiten in Längs- und
Querrichtung folgende Werte nicht überschreiten:
- 10 mm bei Fräsflächen als Unterlage von Binder und
Tragschichten
-  6 mm bei Fräsflächen als Unterlage von
Deckschichten und zum direkten Befahren als
Verkehrsfläche.
Die Strukturtiefe darf 6 mm nicht überschreiten.
1.4 Bitumenhaltige und pechhaltige Schichten dürfen nur
einzeln gefräst und das Fräsgut nicht vermischt werden.
Teer-/pechhaltiges Material, das einer Entsorgung nach
Wahl des AN zuzuführen ist, darf nur einer genehmigten
Verwertung/Beseitigung auf Deponie zugeführt werden.
1.5 Verwerten nach Wahl des AN bedeutet, dass das
Material auch in Eigentum des AN übergeht.
2. Nebenleistungen, Besondere Leistungen
Die nachfolgend aufgeführten Leistungen gehören zum
Leistungsumfang:
2.1 Die Herstellung in wechselnder Breite.
2.3 Der Mehrverbrauch des Asphaltmischgutes beim Einbau
auf Fräsflächen durch die Strukturtiefe gehört zum
Leistungsumfang, wenn der Einbau mit Einbaudicke nach
m2 abgerechnet wird.
2.4 Schutzmaßnahmen gegen mineralische Stäube (TRGS
559) und potenziell asbesthaltige Stäube
(TRGS 517) gehören zum Leistungsumfang.
2.5 Beim Feinfräsen ist ein einwandfreier Wasserabfluss
der gefrästen Fläche zu gewährleisten.
2.6 Tagesanschlüsse, soweit sie nicht vom AG zu
vertreten sind.
2.7 Wenn das Herstellen von Einbauten, Borden etc. im
Leistungsumfang des AN enthalten ist, gehören alle
dadurch verursachten Erschwernisse zum Leistungsumfang.
2.8 Die erforderliche Grobreinigung von Fräsflächen
gehört zum Leistungsumfang.
3. Abrechnung
3.1 Wenn einzelvertraglich ein Abzug bei
Unterschreitung des Einbaugewichtes bzw. der
Einbaudicke, sowohl der Decke als auch der Decke und
der Asphalttragschicht zusammen vereinbart wird, gilt
folgendes:
Der Abzugsbetrag wird für jede Schicht gesondert
berechnet. Die so berechneten Abzugsbeträge der
einzelnen Schichten werden addiert.
3.2 Wenn sich die Frästiefe auf Anordnung des AG
ändert, dann werden die Einheitspreise für die
Fräspositionen und den Mischguteinbau der direkt
darüber liegenden Schicht linear angepasst.
3.3 Wenn in einer Position die Mengenangabe in kg/m2 im
Mittel erfolgt, ist diese Angabe die Grundlage für die
Ermittlung der Mehr- oder Mindermengen.
3.4 Ändert sich der Einheitspreis einer m2-Position
beim  Asphalteinbau infolge von Mehr- oder
Minderdicken, ändern sich die Einheitspreise der
Zulagen für Beschicker und Thermofahrzeuge nicht

**03.05.0010 Asphalt fräsen ADS*Tiefe ü.2,5-4,5cm Bauwerk*Fahrbahn Fräsasph. verw.*Unebenheit 4 mm**
StL-Nr. 22311300510311911
Asphalt fräsen und Fräsgut aufnehmen. Anschlusskante
geradlinig auf Frästiefe herstellen. Der Schnittlinienabstand darf maximal 15 mm betragen.
Asphaltdeckschicht.
Frästiefe über 2,5 bis 4,5 cm.
Auf Bauwerk.
Fläche = Fahrbahn.
Breite 'Bis zu 12m Fahrbahnbreite'
Fräsasphalt nach Wahl des AN verwerten.
Unebenheiten der gefrästen Fläche höchstens 4 mm innerhalb einer 4,00 m langen Messstrecke in Längs- und
Querrichtung.
Menge: 650,000 m2

**03.05.0020 Asphaltbefestigung aufnehmen Fahrbahn Aufbr. Verw. AN**
Asphaltbefestigung aufbrechen und aufnehmen.
Fläche = Fahrbahn.
Dicke der Asphaltbefestigung 10-14cm
Dicke der gebundenen Befestigung 10-14cm
Gesamtaufbruchtiefe 10-14cm
Aufbruchgut nach Wahl des AN verwerten.Feld32J
Menge: 393,000 m3

**03.05.0030 Asphaltbefestigung trennen Einzelfl.*schneiden**
StL-Nr. 2231130383109
Asphaltbefestigung geradlinig trennen.
in Einzelflächen längs und quer zur Fahrbahnachse,
Trennen durch Schneiden.
Dicke der Asphaltbefestigung '2 - 4 cm'
Menge: 69,000 m

**03.05.0040 Asphaltbefestigung trennen Einzelfl.*schneiden**
StL-Nr. 2231130383109
Asphaltbefestigung geradlinig trennen.
in Einzelflächen längs und quer zur Fahrbahnachse,
Trennen durch Schneiden.
Dicke der Asphaltbefestigung '10 -14 cm'
Menge: 36,000 m

**03.05.0050 Erschwernis infolge Einfassungen Erschw. aufnehmen*Asphaltbefestig.**
StL-Nr. 2231130833500
Erschwernis infolge Einfassungen, Borden und Fahrbahnübergängen. Abgerechnet wird die Länge der Einfassung.
Erschwernis beim Aufnehmen.
Asphaltbefestigung.
Menge: 10,000 m

**03.05.0060 Asphalttragsch. aus AC 22 T S herst*Dicke 12 cm Bitumen 50/70*Kalksteinfüller mit Beschicker**
StL-Nr. 223113118941101
Asphalttragschicht aus Asphalttragschichtmischgut
AC 22 T S herstellen. Anlieferung des Asphaltmischguts
in thermoisolierten Transportbehältern.
In Verkehrsflächen ''
Einbaudicke = 12 cm.
Bindemittel = 50/70.
Fremdfüller = Kalksteinfüller.
Einbau mit Beschicker.
Menge: 2980,000 m2

**03.05.0070 Asphaltbindersch.a. AC 16 B S herst Bitumen 25/55-55A*Gestein SZ 18 Kalksteinfüller*h.Zus. n. Unt.AG mit Beschicker**
StL-Nr. 22311321999101111
Asphaltbinderschicht aus Asphaltbinder AC 16 B S herstellen. Anlieferung des Asphaltmischguts in
thermoisolierten Transportbehältern.
In Verkehrsflächen 'Fahrbahn'
Einbau '5 cm'
Bindemittel = 25/55-55 A.
Grobe Gesteinskörnung = Kategorie SZ 18.
Fremdfüller = Kalksteinfüller.
Haftverbessernde Zusätze nach Unterlagen des AG.
Einbau mit Beschicker.
Menge: 2980,000 m2

**03.05.0080 Asphaltdecksch. aus AC 11 D S herst Bitumen 25/55-55A*Kalk.füller CC 80**
Asphaltdeckschicht aus Asphaltbeton für Asphaltdeckschichten AC 11 D S herstellen. Anlieferung des
Asphaltmischguts in thermoisolierten
Transportbehältern.
In Verkehrsflächen Fahrbahn
Einbau Dicke = 4cm
Bindemittel = 25/55-55 A.
Fremdfüller = Kalksteinfüller Kategorie CC 80.22J
Menge: 3630,000 m2

**03.05.0090 Unterlage reinigen Asphaltbefestig.*selb.aufn.Kehrm.**
StL-Nr. 2231130581001
Unterlage reinigen. Anfallendes Kehrgut nach Wahl des
AN verwerten.
Unterlage = Asphaltbefestigung.
Selbstaufnehmende Kehrmaschine.
Menge: 6610,000 m2

**03.05.0100 Bitumenemulsion aufsprühen*Asphalt frisch Rampenspritzgerät*C60BP4-S Menge 250 g/m2*vor A.bindersch.**
StL-Nr. 223113063911122
Bitumenemulsion zur Herstellung des Schichtenverbundes
aufsprühen.
Auf Verkehrsflächen 'Aspahlttragschicht'
Unterlage = Asphaltbefestigung, frisch.
Mit Rampenspritzgerät.
Bindemittel = C60BP4-S.
Bindemittelmenge = 250 g/m2.
Vor Einbau Asphaltbinderschicht.
Menge: 3630,000 m2

**03.05.0110 Bitumenemulsion aufsprühen*Asphalt frisch Rampenspritzgerät*C60BP4-S Menge 250 g/m2*vor A.deckschicht**
StL-Nr. 223113063911123
Bitumenemulsion zur Herstellung des Schichtenverbundes
aufsprühen.
Auf Verkehrsflächen 'Asphaltbinderschicht'
Unterlage = Asphaltbefestigung, frisch.
Mit Rampenspritzgerät.
Bindemittel = C60BP4-S.
Bindemittelmenge = 250 g/m2.
Vor Einbau Asphaltdeckschicht.
Menge: 2980,000 m2

**03.05.0120 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 3630,000 m2

**03.05.0130 Verkehrsfläche kehren*VSM AG**
StL-Nr. 22311397793
Verkehrsfläche mit einer selbstaufnehmenden Kehrmaschine nach Verkehrsfreigabe unverzüglich nach Aufforderung
durch den AG kehren. Kehrgut aufnehmen und nach Wahl
des AN verwerten.
Verkehrsfläche 'Fahrbahndeckschicht'
Verkehrssicherungsmaßnahmen durch den AG.
Menge: 3630,000 m2

**03.05.0140 Randabdichtung herstellen Flankenfl. rein.*Randmasse ein Arbeitsgang*über 22-30 cm**
StL-Nr. 2231139221317
Flankenfläche des hochliegenden Randes der Asphaltschichten abdichten.
Reinigen der Flankenfläche mit Hochdruckreiniger.
Abdichtung mit heiß zu verarbeitender bitumenhaltiger Masse zur Randabdichtung.
Herstellung für alle Schichten in einem Arbeitsgang.
Dicke der abzudichtenden Asphaltbefestigung über 22 bis
30 cm.
Menge: 275,000 m

**03.05.0150 Nahtflanke in Asphaltragschicht herstellen**
Nahtflanke in Asphalttragschicht herstellen,
Dicke der Schicht cm '
'10-14''
Das Reinigen der Nahtflanke vor Aufbringen des
Bindemittels gehört zum Leistungsumfang.
Längsnaht,
in Tragschicht aus Asphaltbeton
Mit einem heiss zu verabeitendem Nahtkleber
aus gefülltem Polymermodifiziertem Bitumen
volldeckend anstreichen oder anspritzen,
Menge 50 g/m je cm Schichtdicke
Menge: 14,000 m

**03.05.0160 Erschwernis infolge Einbauten Erschw.herstellen*A.tragschicht**
StL-Nr. 2231130785499
Erschwernis infolge Einbauten, Schächten und Straßenabläufen. Abgerechnet wird je Stück Einbauteil.
Erschwernis beim Herstellen von Asphaltschichten
Asphalttragschicht.
Einbauten 'Straßenabläufe, Hydranten und
Schieberkappen, Zulage wird nur einmal gewährt '
Menge: 5,000 St

**03.05.0170 Erschwernis infolge Einfassungen*A.deckschicht Einfassung**
StL-Nr. 2231130839101
Erschwernis infolge Einfassungen, Borden und Fahrbahnübergängen. Abgerechnet wird die Länge der Einfassung.
Erschwernis beim 'Erschwernis beim '
Asphaltdeckschicht.
Einfassung.
Menge: 140,000 m

**03.05.0180 Erschwernis infolge Einfassungen*A.binderschicht Einfassung**
StL-Nr. 2231130839201
Erschwernis infolge Einfassungen, Borden und Fahrbahnübergängen. Abgerechnet wird die Länge der Einfassung.
Erschwernis beim 'Erschwernis beim '
Asphaltbinderschicht.
Einfassung.
Menge: 140,000 m

**03.05.0190 Erschwernis infolge Einfassungen*A.tragschicht Einfassung**
StL-Nr. 2231130839401
Erschwernis infolge Einfassungen, Borden und Fahrbahnübergängen. Abgerechnet wird die Länge der Einfassung.
Erschwernis beim 'Erschwernis beim '
Asphalttragschicht.
Einfassung.
Menge: 140,000 m

**03.05.0200 Naht oder Anschluss zur Fuge aufw. Quernaht/-anschl.*bis 20 m Tiefe 40 mm*Breite 10 mm schneiden**
StL-Nr. 223113937216101
Naht oder Anschluss ohne Fugenspalt in Asphaltdeckschicht zur Fuge aufweiten und säubern. Anfallende Ausbaustoffe nach Wahl des AN verwerten.
Quernaht, Queranschluss.
Einzellängen bis 20,00 m.
Fugenspalttiefe = 40 mm.
Fugenspaltbreite = 10 mm.
Aufweiten durch Schneiden.
Menge: 69,000 m

**03.05.0210 Fugenfüllung herstellen Querfuge*Deckschicht bis 20 m*Tiefe 40 mm Breite 10 mm*Fugenmasse N1**
StL-Nr. 22311394221161002
Fugenfüllung herstellen.
Querfuge.
In der Asphaltdeckschicht.
Einzellängen bis 20,00 m.
Fugenspalttiefe = 40 mm.
Fugenspaltbreite = 10 mm.
Mit heiß verarbeitbarer elastischer Fugenmasse Typ N1,
einschließlich zugehörigem und zuvor aufgetragenem Voranstrichmittel.
Menge: 69,000 m

#### Titel 03.06 Pflaster, Plattenbel., Einfassungen - LB115A23.LB

*Hinweis*
Vorbemerkungen/Vertragstext zu Pflaster, Plattenbel.,
Einfassungen
1. Allgemeines
1.1 Alle Naturwerksteine müssen aus
verwitterungsbeständigem Material bestehen. Alle
Naturwerksteine müssen auf Tonzwischenlagen,
Anwitterung und Rosten  geprüft werden.
1.2 Bei Positionen, in denen Granit gefordert wird,
gilt Granodiorit als gleichwertig.
1.3 Bei Borden aus Naturstein der Form A und F sowie
der Form B, Größe 6 müssen alle sichtbaren Flächen und
die Stoßflächen gestockt oder sandgestrahlt sein.
Die Rückflächen müssen aufgeraut sein. Bei Borden aus
Naturstein der Form A und F müssen die oberen 100 mm
der Rückseiten ebenflächig und rechtwinkling
abgearbeitet sein. Diese Anforderung gilt auch für
Naturstein der Form B. Die Länge eines Einzelsteines
muss in der Geraden mindestens 1,0 m betragen. Bei
Kurven mit Radius größer 25 m können Einzelsteine mit
einer Länge von mind. 0,80 m verwendet werden.
1.4 Pflastersteine aus Naturstein in Streifen, Rinnen
und Mulden müssen die Anforderungen der DIN EN 1342 für
die Bauklasse III erfüllen.
1.5 In Rinnen und Mulden darf die Unebenheit der
Oberfläche innerhalb einer
4 m langen Messstrecke nicht größer als 1 cm sein. Das
gilt auch bei
Verwendung von Natursteinen.
1.6 Werden Streifen gleichzeitig als Randeinfassung
verwendet, muss die Rückenstütze wie bei Einfassungen
und Entwässerungsrinnen gemäß DIN 18318, Abschnitt 3.8
hergestellt werden.
2. Nebenleistungen, Besondere Leistungen
Die nachfolgend aufgeführten Leistungen gehören zum
Leistungsumfang:
2.1 Das Zuarbeiten oder Schneiden von Bord- und
Einfassungssteinen aus Naturstein oder Beton zum
Längenausgleich, soweit es nicht durch Einbauten o.ä.
verursacht wird.
2.2 Das Zuarbeiten oder Schneiden von Natur-, Beton-
und Betonformsteinen in Zeilen und Rinnen.
2.3 Das Versetzen von geraden Bord- oder
Einfassungssteinen im Bogen mit Radius größer 12 m.
2.4 Das Herstellen von Baugruben für Borde, Streifen
und Rinnen, wenn die Tragschicht ohne Bindemittel im
gleichen Auftrag hergestellt wird.
3. Abrechnung
3.1 Bei Zeilen, Rinnen und Mulden vor Bordsteinen und
dgl. wird nach der Länge der Bordsteine abgerechnet.
Ansonsten wird nach der längsten Kante abgerechnet.

**03.06.0010 Bordstein aufnehmen. Hochbord Beton*Fund.ü10-20/R-St. alles Verw. AN**
StL-Nr. 223115031150200
Bordstein aufnehmen.
Bordstein = Hoch- und Rundbordstein aus Beton, Breite
bis 18 cm, Höhe bis 30 cm.
Fundament aus Beton, über 10 bis 20 cm dick, und
Rückenstütze aus Beton aufbrechen.
Sämtliche Steine und übriges Aufbruchgut nach Wahl des
AN verwerten.
Menge: 28,000 m

**03.06.0020 Rinne aus Betonformst. aufnehmen Bordrinnenstein*Breite 30-40 cm*Fund.beton bis 10 Verwertung AN**
StL-Nr. 223115041239101
Rinne aus Betonformsteinen aufnehmen. Aufbruch der
Tragschicht wird gesondert vergütet.
Art = Bordrinnenstein, Dicke am Bord bis 20 cm.
Breite über 30 bis 40 cm.
Mit Fugenfüllung 'ohne'
Fundament aus Beton/Mörtel, bis 10 cm dick, aufbrechen.
Formsteine und Aufbruchgut nach Wahl des AN verwerten.
Menge: 22,000 m

**03.06.0030 Bordstein aus Naturstein setzen Fuge Typ A*Halbm. bis 1 m**
StL-Nr. 22311531699915999
Bordstein aus Naturstein mit gleichmäßiger Färbung setzen. Breite der Rückenstütze mind. 15 cm.
Naturstein 'Granit Fb. grau, Sichtflächen gesägt und
gestockt, übrige Flächen gesägt und angerauht,
Fußfläche teilweise bruchrauh'
Bordstein 'Flachbordstein F15 10/30/25'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Kurvenstein, Halbmesser bis 1,00 m.
Rückenstütze '15 cm breit bis 13 cm unter Oberkante
Bordstein. Beton mit einer Druckfestigkeit (Einzelwert)
am Bohrkern von mind. 12 MPa'
Fundamentbeton '20 cm dick, Beton mit einer
Druckfestigkeit (Einzelwert) am Bohrkern von mind. 12
MPa.'
Menge: 4,000 m

**03.06.0040 Bordstein aus Naturstein setzen Fuge Typ A*Halbm. ü. 5-12 m**
StL-Nr. 22311531699912999
Bordstein aus Naturstein mit gleichmäßiger Färbung setzen. Breite der Rückenstütze mind. 15 cm.
Naturstein 'Granit Fb. grau, Sichtflächen gesägt und
gestockt, übrige Flächen gesägt und angerauht,
Fußfläche teilweise bruchrauh'
Bordstein 'Flachbordstein F15 10/30/25'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Kurvenstein, Halbmesser größer 5,00 bis 12,00 m.
Rückenstütze '15 cm breit bis 13 cm unter Oberkante
Bordstein. Beton mit einer Druckfestigkeit (Einzelwert)
am Bohrkern von mind. 12 MPa'
Fundamentbeton '20 cm dick, Beton mit einer
Druckfestigkeit (Einzelwert) am Bohrkern von mind. 12
MPa.'
Menge: 11,000 m

**03.06.0050 Bordstein aus Naturstein setzen Fuge Typ A*gerader Stein**
StL-Nr. 22311531699911999
Bordstein aus Naturstein mit gleichmäßiger Färbung setzen. Breite der Rückenstütze mind. 15 cm.
Naturstein 'Granit Fb. grau, Sichtflächen gesägt und
gestockt, übrige Flächen gesägt und angerauht,
Fußfläche teilweise bruchrauh'
Bordstein 'Flachbordstein F15 10/30/25'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze '15 cm breit bis 13 cm unter Oberkante
Bordstein. Beton mit einer Druckfestigkeit (Einzelwert)
am Bohrkern von mind. 12 MPa'
Fundamentbeton '20 cm dick, Beton mit einer
Druckfestigkeit (Einzelwert) am Bohrkern von mind. 12
MPa.'
Menge: 12,000 m

**03.06.0060 Bordstein aus Naturstein setzen NBSt. B 6-140 Fuge Typ A*gerader Stein bis 10 cm unt.OK*F-beton 12 MPa**
StL-Nr. 22311531606911101
Bordstein aus Naturstein mit gleichmäßiger Färbung setzen. Breite der Rückenstütze mind. 15 cm.
Bordsteinformat = B 6 - 140.
Bordstein 'aus Granit, Fb. grau, Sichtflächen gesägt
und gestockt, übrige Flächen gesägt und angerauht,
Fußfläche teilweise bruchrauh, Höhe 250mm'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 105,000 m

**03.06.0070 Bordstein aus Naturstein setzen NBSt. B 6-140 Fuge Typ A*Halbm. ü. 5-12 m bis 10 cm unt.OK*F-beton 12 MPa**
StL-Nr. 22311531606912101
Bordstein aus Naturstein mit gleichmäßiger Färbung setzen. Breite der Rückenstütze mind. 15 cm.
Bordsteinformat = B 6 - 140.
Bordstein 'aus Granit, Fb. grau, Sichtflächen gesägt
und gestockt, übrige Flächen gesägt und angerauht,
Fußfläche teilweise bruchrauh, Höhe 250mm'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Kurvenstein, Halbmesser größer 5,00 bis 12,00 m.
Rückenstütze bis 10 cm unter Oberkante Bordstein. Beton
mit einer Druckfestigkeit (Einzelwert) am Bohrkern von
mind. 12 MPa.
Fundamentbeton mit einer Druckfestigkeit (Einzelwert)
am Bohrkern mind. 12 MPa.
Menge: 11,000 m

**03.06.0080 Bordstein aus Naturstein setzen NBSt. B 6-140*Granit Fuge Typ A*Überg./Absenker**
StL-Nr. 22311531606116999
Bordstein aus Naturstein mit gleichmäßiger Färbung setzen. Breite der Rückenstütze mind. 15 cm.
Bordsteinformat = B 6 - 140.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Übergangsstein/Absenkungsstein.
Rückenstütze '15 cm breit bis 13 cm unter Oberkante
Bordstein. Beton mit einer Druckfestigkeit (Einzelwert)
am Bohrkern von mind. 12 MPa'
Fundamentbeton '20 cm dick, Beton mit einer
Druckfestigkeit (Einzelwert) am Bohrkern von mind. 12
MPa'
Menge: 6,000 m

**03.06.0090 V. Schnurk. Bordst. a. Nst. bearb. Kante abrunden*R/F 3 cm**
StL-Nr. 22311533611
Vordere Schnurkante von Bordstein aus Naturstein Form B
bearbeiten. Anfallende Baustoffe nach Wahl des AN verwerten.
Kante abrunden.
Radius/Fase 3 cm.
Menge: 122,000 m

**03.06.0100 Bordstein trennen*BSt.nassschneiden BSt. trennen**
StL-Nr. 2231153269101
Bordstein auf Passmaß trennen.
Bordstein 'Flachbordstein aus Granit F15 schneiden'
Bordstein trennen durch Nassschneiden.
Bordstein quer trennen.
Menge: 8,000 St

**03.06.0110 Bordstein trennen NBSt. 15/30-15/25*BSt.nassschneiden BSt. trennen**
StL-Nr. 2231153266101
Bordstein auf Passmaß trennen.
Bordstein aus Naturstein ca. 15/30 bis 15/25 cm.
Bordstein trennen durch Nassschneiden.
Bordstein quer trennen.
Menge: 30,000 St

**03.06.0120 Rinne mit Pflast. aus Nst. herst.*St. 160/160/160*1-zeilig Fundamentbet. XF2*Fuge Typ A Verkehrsinsel**
StL-Nr. 22311542692912130
Rinne mit Pflastersteinen aus Naturstein herstellen.
Mehrzeilige Rinne ist mit beidseitigen Schnurkanten
herzustellen.
Rinne 'vor Bordstein'
Format für Rastermaß des Pflastersteins = 160/160/160
mm.
Pflasterstein aus 'Granit Fb. grau, Trittfläche gesägt
und gestockt, Nebenseiten gespalten, Fußfläche gesägt
und teilweise aufgeraut'
Breite 1-zeilig.
Beton für Fundament und Rückenstütze mit einer Druckfestigkeit (Einzelwert) am Bohrkern von mind. 12 MPa,
Expositionsklasse XF 2.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung an Verkehrsinseln nach Unterlagen des AG.
Menge: 28,000 m

**03.06.0130 Rinne mit Pflast. aus Nst. herst.*St. 160/160/160*1-zeilig Fundamentbet. XF2*Fuge Typ A Verkehrsinsel**
StL-Nr. 22311542692912130
Rinne mit Pflastersteinen aus Naturstein herstellen.
Mehrzeilige Rinne ist mit beidseitigen Schnurkanten
herzustellen.
Rinne 'vor Bordstein'
Format für Rastermaß des Pflastersteins = 160/160/160
mm.
Pflasterstein aus 'Granit Fb. grau, Trittfläche gesägt
und gestockt, Nebenseiten gespalten, Fußfläche gesägt
und teilweise aufgeraut'
Breite 1-zeilig.
Beton für Fundament und Rückenstütze mit einer Druckfestigkeit (Einzelwert) am Bohrkern von mind. 12 MPa,
Expositionsklasse XF 2.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung an Verkehrsinseln nach Unterlagen des AG.
Menge: 61,000 m

**03.06.0140 Rinne mit Pflast. aus Nst. herst. Bordrinne*St. 160/160/160 Granit*2-zeilig*Fundamentbeton Fuge Typ A**
StL-Nr. 22311542612121190
Rinne mit Pflastersteinen aus Naturstein herstellen.
Mehrzeilige Rinne ist mit beidseitigen Schnurkanten
herzustellen.
Bordrinne.
Format für Rastermaß des Pflastersteins = 160/160/160
mm.
Pflasterstein aus Granit.
Breite 2-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung 'Entlang der Borde'
Menge: 56,000 m

**03.06.0150 Anpassung von Rinnen herstellen Straßenablauf beidseitig**
StL-Nr. 2231154561901
Anpassung von Rinnen an Einbauten herstellen. Das Bearbeiten der Steine gehört zum Leistungsumfang. Abrechnung nach Stück Einbauteil.
Einbauteil = Straßenablauf.
Rinnenbreite '17 cm'
Anpassung beidseits des Einbauteils.
Menge: 3,000 St

**03.06.0160 Bewegungsf. in Str. u. Ri. herst. Fuge in Rinnen*Breite bis 20 cm verf. Pflasterfm.**
StL-Nr. 2231155112101
Bewegungsfuge in Streifen und Rinnen herstellen. Fugenbreite 8 mm bis 15 mm.
Fuge in Rinne.
Streifen-/Rinnenbreite bis 20 cm.
Verfüllen mit Pflasterfugenmasse. Unterfüllung mit Band
aus PU-Kautschuk mit Shore A-Härte (ShA) 50 +/-10, nach
DIN ISO 7619-1:2012-02.
Menge: 10,000 St

**03.06.0170 Bewegungsf. in Str. u. Ri. herst. Fuge in Rinnen*Breite ü. 30-40cm verf. Pflasterfm.**
StL-Nr. 2231155112301
Bewegungsfuge in Streifen und Rinnen herstellen. Fugenbreite 8 mm bis 15 mm.
Fuge in Rinne.
Streifen-/Rinnenbreite über 30 bis 40 cm.
Verfüllen mit Pflasterfugenmasse. Unterfüllung mit Band
aus PU-Kautschuk mit Shore A-Härte (ShA) 50 +/-10, nach
DIN ISO 7619-1:2012-02.
Menge: 10,000 St

**03.06.0180 Bewegungsfuge in Borden herstellen*verf. Pflasterfm.**
StL-Nr. 22311551691
Bewegungsfuge in einer Dicke von 8 mm bis 15mm in Borden herstellen.
Fugenlänge 'bis 45 cm'
Verfüllen mit Pflasterfugenmasse. Unterfüllung mit Band
aus PU-Kautschuk mit Shore A-Härte (ShA) 50 +/-10, nach
DIN ISO 7619-1:2012-02.
Menge: 20,000 St

**03.06.0190 Pflasterd. gebBw Kleinpfl.st. herst*Flächen ü. 2-10m2 St.100/100/100 Bett.mörtel 0/4*Haftvermittler AN Fuge Typ B*Reihenverband**
StL-Nr. 22311515292191223
Pflasterdecke in gebundener Bauweise mit Kleinpflastersteinen aus Naturstein herstellen. Bearbeitung der O-
berfläche der Kleinpflastersteine nach Unterlagen des
AG.
Haftzugfestigkeit zwischen Pflasterstein und Bettung
sowie zwischen Pflasterstein und Fugenfüllung, im fertigen Zustand mind. 0,6 MPa im Einzelwert.
In Flächen 'Fahrbahnteiler, Böschungsbereiche'
Einzelflächen über 2,00 bis 10,00 m2.
Format für Rastermaß = 100/100/100 mm.
Pflasterstein 'aus Granit Fb. grau, allseits gespalten'
Bettungsmörtel 0/4. Wasserdurchlässigkeit größer 5 * 10
exp -5 m/s. Druckfestigkeit mind. 30 MPa im Mittel und
mind. 25 MPa im Einzelwert. Biegezugfestigkeit mind. 5
MPa im Mittel und mind. 4 MPa im Einzelwert.
Haftzugfestigkeit mind. 1,5 MPa im Mittel und mind. 1,2
MPa im Einzelwert.
Abfall der Druckfestigkeit nach Frosttauwechselversuch
im Mittel max. 10 v.H., im Einzelwert max. 20 v.H.
Haftvermittler nach Wahl des AN einbauen.
Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Verlegen im Läufer- oder Reihenverband ohne Kreuzfugen.
Menge: 27,000 m2

**03.06.0200 Umpflasterung von Einbauten herst. Schacht, DN 625 2-zeilig*Nst. 160/160/160 Fundamentbet. XF2*bis 10 cm unt.OK Fuge Typ B**
StL-Nr. 22311590619242102
Umpflasterung von Einbauten in unbefestigten Flächen
herstellen. Abgerechnet wird je Stück Einbauteil.
Einbauteil = Schachtabdeckung, DN 625.
Lage 'in Mulden, Gräben und Bankette'
Umpflasterung 2-zeilig.
Naturstein, Format für Rastermaß des Pflastersteins =
160/160/160 mm.
Beton für Fundament und Rückenstütze mit einer Druckfestigkeit (Einzelwert) am Bohrkern von mind. 12 MPa,
Expositionsklasse XF 2.
Fundament 20 cm dick. Rückenstütze bis 10 cm unter O-
berkante Streifen.
Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Menge: 9,000 St

**03.06.0210 Pflasterd.m.Betonpfl.-steinen aufn. 8 cm dick*ungeb. Fugenmat. ungeb. Bettung*Steine lagern Pflaster säubern**
StL-Nr. 223115011211201
Pflasterdecke mit Pflastersteinen aus Beton aufnehmen.
Aufnehmen der Tragschicht wird gesondert vergütet.
Pflasterstein ca. 8 cm dick.
Mit Fugenfüllung aus ungebundenem Fugenmaterial.
Bettung aus ungebundenem Bettungsmaterial.
Steine innerhalb der Baustelle fördern und lagern.
Übriges Aufbruchgut nach Wahl des AN verwerten.
Pflastersteine säubern.
Menge: 15,000 m2

**03.06.0220 Pflasterd. a. Betonst. d. AG herst. Über-/Zufahrten*Fl. ü. 10-100 m2 Pflaster gelagert*St.100/200/80 SZ22/LA25 Fuge 0/5*Läuferverband**
StL-Nr. 22311511153142921
Pflasterdecke aus Betonsteinen des AG herstellen.
In Überfahrten und Zufahrten.
Einzelflächen über 10,00 bis 100,00 m2.
Pflastersteine gelagert innerhalb der Baustelle aufnehmen und fördern.
Format für Rastermaß = 100/200/80 mm.
Baustoffgemisch für Bettung und Fugen Kategorie
SZ22/LA25.
Bettung aus Baustoffgemisch 'Hartgesteinsplitt -
Brechsand-Gemisch'
Fuge mit Baustoffgemisch 0/5, GU, F, E CS35, C 90/3,
Fugenmaterial einarbeiten und einschlämmen, Fugenschluss durch Einfegen und Einschlämmen herstellen.
Steine im Läuferverband verlegen.
Menge: 15,000 m2

**03.06.0230 Pflastersteine zuarbeiten aus Beton*Dicke 6-8 cm**
StL-Nr. 2231151950101
Pflastersteine auf Passmaß trennen und Pflastersteine
an Kanten und Einfassungen oder an Aussparungen und
Einbauten über 1,00 m2 Einzelgröße zuarbeiten, nassschneiden oder behauen.
Das Zuarbeiten, Nassschneiden oder Behauen der Pflastersteine an Aussparungen und Einbauten bis zu 1,00 m2
Einzelgröße wird gesondert vergütet.
Art = Pflastersteine aus Beton.
Dicke 6 bis 8 cm.
Menge: 16,000 m

#### Titel 03.07 FRS und Leiteinrichtungen LB129A21.LB

*Hinweis*
Vorbemerkungen/Vertragstext zu FRS und
Leiteinrichtungen
1. Allgemeines
Die Fahrzeug-Rückhaltesysteme sind nach folgenden
Regelwerken  herzustellen:
- Rückhaltesysteme an Straßen DIN EN 1317
- Richtlinien für passiven Schutz an Straßen durch
Fahrzeugrückhaltesysteme, RPS Ausgabe 2009 mit
Einsatzempfehlungen, gemäß Einführungsschreiben der OBB
- Zusätzliche Technische Vertragsbedingungen und
Richtlinien für passive Schutzeinrichtungen ZTV-PS 98
- Zusätzliche Technische Vertragsbedingungen und
Richtlinien für Ingenieurbauten ZTV-ING
- Technische Lieferbedingungen für Stahlschutzplanken
an Bundesfernstraßen TL-SP 99
- DIN 1045, DIN EN 206-1, (für Betonbauweisen)
Für Systeme, die in den beiden genannten Liefer- und
Vertragsbedingungen nicht enthalten sind, gelten die
darin enthaltenen Anforderungen sinngemäß.
Die zur Anwendung kommenden Anfangs- und
Endkonstruktionen, die Übergangskonstruktionen
sowie die Dilatationen müssen nach DIN EN 1317
geprüft sein.
Liegt keine Prüfung nach DIN EN 1317 vor, ist die
Leistungsfähigkeit durch mindestens eine geprüfte
statische Berechnung auf Grundlage der mittleren
Anprallkräfte nach Tabelle B1 der DIN EN 1317-1
nachzuweisen.
Es dürfen nur CE gekennzeichnete Rückhaltesysteme
verwendet werden. Ausnahme: Betonschutzwände
in Ortbetonbauweise, Übergangskonstruktionen
und anfangs- und Endkonstruktionen.
Die Herstellung umfasst die Lieferung und die Montage
des Fahrzeugrückhaltesystems frei Baustelle.
Leitpfosten sind nach den Hinweisen für die Anordnung
und Ausführung von senkrechten Leitpfosteneinrichtungen (HLB) sowie der DIN EN 12899 für ortsfeste
vertikale Verkehrszeichen Teil 3 Leitpfosten und
Reflektoren herzustellen.
Die Hinweise zur Nutzung von Fahrzeug- Rückhaltesystemen als Träger von Leiteinrichtungen (HFL)
sind zu beachten.
2. Nebenleistungen
Die nachfolgend aufgeführten Nebenleistungen gehören
zur vertraglichen Leistung und sind in die Einheitspreise einzurechnen:
2.1 Notwendige, montagebedingte Erdarbeiten, wie
Wiederherstellung des überschüssigen Materials
bzw. der Lieferung und des Einbaues des für die
Verfüllung von Pfostenlöchern erforderlichen
Mineralgemisches
2.2 Herstellung von erforderlicher zusätzlicher
Lochungen an Schutzeinrichtungen durch Bohren
2.3 Örtliche Ermittlung der Neigungswinkel für
Konstruktionen auf Bauwerksklappen
2.4 Verfüllen und Verdichten des Erdreichs vor dem
Rammen des Pfostens, wenn an der selben Stelle
ein Pfosten gezogen wurde
2.5 Der Anschluss an bestehende Systeme
2.6 Mehraufwendungen für Radien größer 30 m und
Mehraufwendungen für Verschwenkungen flacher
als 1:20

**03.07.0010 Leitpfosten abbauen Pf.m.Stahleinschl*erf. Erdarbeiten Abbauteil verwert**
StL-Nr. 2211290574101
Leitpfosten abbauen.
Abbauteil = Sockelleitpfosten einschließlich Stahleinschlagsockel.
Erforderliche Erdarbeiten ausführen. Vorhandene Pfostenlöcher entsprechend der sie umgebenden Fläche
schließen.
Abbauteile nach Wahl des AN verwerten.
Menge: 10,000 St

**03.07.0020 Leitpfosten des AG aufstellen Sockelleitpf.**
StL-Nr. 221129412200999
Leitpfosten des AG aufstellen.
Sockelleitpfosten, Länge 1,20 m.
Halterung 'Halterung Eindrehsockel sind zu liefern und
einzubauen. Eindrehsockel aus Stahl und feuerverzinkt,
Länge 460 mm'
Leitpfosten 'stellt AG frei Baustelle. Leitpfosten
abladen.'
Leitpfosten 'erforderliche Erdarbeiten ausführen und
die die Pfosten umgebende Fläche wiederherstellen.
Überschüssigen Boden breitflächig verteilen. '
Menge: 12,000 St

**03.07.0030 Bodenhülse des AG einbauen**
Vom Auftraggeber beigestellte Bodenhülse für
Verkehrszeichenpfosten in Fahrbahnteiler
nach Angabe des Auftraggebers einbauen.

Bodenhülse aus Stahl, feuerverzinkt, Innendurchmesser
60 mm, mit Schnellverriegelung,
Abdeckkappe und Dichtungsring. Bodenhülse wird bauseits
bzw. durch den Auftraggeber
beigestellt.

Einbauort: Fahrbahnteiler.
Einbaustelle nach Angabe des Auftraggebers bzw. der
Bauüberwachung.

Erforderlichen Aushub herstellen, Bodenhülse lot- und
höhengerecht ausrichten,
standsicher einbetonieren und gegen Verschieben
sichern. Erforderlichen Beton liefern
und einbauen. Nicht verwendbares Aushubmaterial laden
und nach Wahl des AN verwerten.
Menge: 4,000 St

USt %: 19,00
